# Excavació en galeria, amb mitjans manuals

- Propietat de l'arxiu: CYPE Ingenieros S.A.
- Format: FIEBDC-3/2016
- Programa: Generador de preus de la construcció. CYPE Ingenieros, S.A.
- Data: 11/03/2024
- Divisa: EUR
- Costos indirectes: 3 %
- IVA: 21 %

## A Condicionament del terreny

### AD Moviment de terres en edificació

#### ADE Excavacions

**ADE030** m³ Excavació en galeria, amb mitjans manuals.
Excavació en galeria, en terra d'argila semidura, amb mitjans manuals, i carga manual a camió. Inclús taulons, capçals i colzes de fusta per a apuntalament i entibació.
Criteri de valoració econòmica: El preu no inclou el transport dels materials excavats.
Inclou: Excavació de terres. Muntatge de taulons, capçals i estampidors de fusta, per a la formació de l'entibació. Clavat de tots els elements. Desmuntatge gradual de l'apuntalament i de l'entibació. Càrrega manual a camió dels materials excavats.
Criteri d'amidament de projecte: Volum mesurat sobre les seccions teòriques de l'excavació, segons documentació gràfica de Projecte.
Criteri de mesura d'obra: Es mesurarà el volum teòric executat segons especificacions de Projecte, sense incloure els increments per excessos d'excavació no autoritzats, ni el reblert necessari per a reconstruir la secció teòrica per defectes imputables al Contractista. Es mesurarà l'excavació una vegada realitzada i abans que sobre ella s'efectuï cap tipus de reblert. Si el Contractista tanqués l'excavació abans de conformat l'amidament, s'entendrà que s'avé al que unilateralment determini el director de l'execució de l'obra.

| Codi | Ut | Descripció | Rendiment | Preu | Import |
|---|---|---|---|---|---|
| mt08emt040 | m³ | Fusta de pi per a apuntalaments i entibació d'excavacions. (material) | 0.017 | 225 | 3.825 |
| mt08var060 | kg | Puntes d'acer de 20x100 mm. (material) | 0.028 | 8.75 | 0.245 |
| mo044 | h | Oficial 1ª encofrador. (mà d'obra) | 1.055 | 28.39 | 29.951 |
| mo091 | h | Ajudant encofrador. (mà d'obra) | 0.528 | 25.25 | 13.332 |
| mo020 | h | Oficial 1ª construcció. (mà d'obra) | 5.994 | 28.42 | 170.349 |
| mo113 | h | Peó ordinari construcció. (mà d'obra) | 5.095 | 23.81 | 121.312 |
| % | % | Costos directes complementaris | 2 % | 339.014 | 6.780 |
|  |  | Costos directes |  |  | 345.794 |

Residus:
- col·locació: mt08emt040 Fusta de pi per a apuntalaments i entibació d'excavacions; factor de residu 1
- col·locació: mt08var060 Puntes d'acer de 20x100 mm; factor de residu 0.0045
- excavació: ruo170504 Terra i pedres diferents de les especificades en el codi 17 05 03. (component de residu); rendiment 2020 kg; Codi LER 17 05 04; Massa de l'element 1 kg; Volum 0.000625 m3

## Recursos

**mt08emt040** m³ Fusta de pi per a apuntalaments i entibació d'excavacions
Dades tècniques: Cost energètic 679.200 MJ; Emissió de CO2 -9.300 kg; Codi LER 17 02 01; Massa de l'element 5 kg; Volum 0.004545 m3

**mt08var060** kg Puntes d'acer de 20x100 mm
Dades tècniques: Cost energètic 9.830 MJ; Emissió de CO2 0.510 kg; Codi LER 17 04 05; Massa de l'element 1 kg; Volum 0.000476 m3
