# Pericó de bombatge, prefabricada, "EBARA"

- Propietat de l'arxiu: CYPE Ingenieros S.A.
- Format: FIEBDC-3/2016
- Programa: Generador de preus de la construcció. CYPE Ingenieros, S.A.
- Data: 11/03/2024
- Divisa: EUR
- Costos indirectes: 3 %
- IVA: 21 %

## A Condicionament del terreny

### AS Xarxa de sanejament horitzontal

#### ASA Pericons

**ASA030** U Pericó de bombatge, prefabricada, "EBARA".
Pericó de polietilè d'alta densitat, per sanejament, model MINI RIGHT 75 MA "EBARA", de 51x43x63,5 cm, amb sortida normalitzada de PVC de 50 mm, entrada de 100 mm, entrada suplementària, sistema d'obertura amb tapa pivotant per a intervencions sense desmuntatge, tapa estanca amb junt tòric i una capacitat de 100 litres, amb una bomba submergible portàtil, construïda en acer inoxidable, per exhauriment d'aigües fecals amb cossos en suspensió o filamentosos, model RIGHT 75 MA, amb una potència de 0,55 kW, per a una altura màxima d'immersió de 10 m, temperatura màxima del líquid conduït 50°C i grandària màxima de passada de sòlids 35 mm, cos d'impulsió, impulsor, carcassa i tapa motor d'acer inoxidable AISI 304, eix motor d'acer inoxidable AISI 303, doble tancament en càmera d'oli, el superior de carbó/ceràmica/NBR i d'inferior de SiC/SiC/NBR, motor asíncron de 2 pols, aïllament classe F, protecció IP68, per a alimentació monofàsica a 230 V i 50 Hz de freqüència, condensador i protecció termoamperimètrica de rearmament automàtic incorporats, amb regulador de nivell incorporat i cable elèctric de connexió de 5 metres amb endoll tipus shuko, sobre solera de formigó en massa HM-20/B/20/X0 de 15 cm d'espessor, amb una bomba submergible portàtil, construïda en acer inoxidable, per exhauriment d'aigües fecals amb cossos en suspensió o filamentosos, model RIGHT 75 MA, amb una potència de 0,55 kW, per a una altura màxima d'immersió de 10 m, temperatura màxima del líquid conduït 50°C i grandària màxima de passada de sòlids 35 mm, cos d'impulsió, impulsor, carcassa i tapa motor d'acer inoxidable AISI 304, eix motor d'acer inoxidable AISI 303, doble tancament en càmera d'oli, el superior de carbó/ceràmica/NBR i d'inferior de SiC/SiC/NBR, motor asíncron de 2 pols, aïllament classe F, protecció IP68, per a alimentació monofàsica a 230 V i 50 Hz de freqüència, condensador i protecció termoamperimètrica de rearmament automàtic incorporats, amb regulador de nivell incorporat i cable elèctric de connexió de 5 metres amb endoll tipus shuko, i conducte d'impulsió d'aigües residuals realitzat amb tub de PVC per a 10 atm de pressió amb extrem esbocat per a unió encolada. Inclús accessoris, unions i peces especials per a l'instal·lació de la bomba i la seva connexió a les xarxes elèctrica i de sanejament.
Criteri de valoració econòmica: El preu no inclou l'excavació ni el replé del extradós.
Inclou: Replanteig. Abocat i compactació del formigó en formació de solera. Col·locació de l'arqueta prefabricada. Execució de forats o utilització dels forats ja existents per al connexionat dels col·lectors al pericó. Connexionat dels col·lectors al pericó. Col·locació de la tapa i els accessoris. Connexió a la xarxa elèctrica. Conexión a la xarxa de sanejament. Realització de proves de servei.
Criteri d'amidament de projecte: Nombre d'unitats previstes, segons documentació gràfica de Projecte.
Criteri de mesura d'obra: Es mesurarà el nombre d'unitats realment executades segons especificacions de Projecte.

| Codi | Ut | Descripció | Rendiment | Preu | Import |
|---|---|---|---|---|---|
| mt10hmf010tLb | m³ | Formigó HM-20/B/20/X0, fabricat en central. (material) | 0.114 | 85.8 | 9.781 |
| mt11ape010a | U | Pericó de polietilè d'alta densitat, per sanejament, model MINI RIGHT 75 MA "EBARA", de 51x43x63,5 cm, amb sortida normalitzada de PVC de 50 mm, entrada de 100 mm, entrada suplementària, sistema d'obertura amb tapa pivotant per a intervencions sense desmuntatge, tapa estanca amb junt tòric i una capacitat de 100 litres, amb una bomba submergible portàtil, construïda en acer inoxidable, per exhauriment d'aigües fecals amb cossos en suspensió o filamentosos, model RIGHT 75 MA, amb una potència de 0,55 kW, per a una altura màxima d'immersió de 10 m, temperatura màxima del líquid conduït 50°C i grandària màxima de passada de sòlids 35 mm, cos d'impulsió, impulsor, carcassa i tapa motor d'acer inoxidable AISI 304, eix motor d'acer inoxidable AISI 303, doble tancament en càmera d'oli, el superior de carbó/ceràmica/NBR i d'inferior de SiC/SiC/NBR, motor asíncron de 2 pols, aïllament classe F, protecció IP68, per a alimentació monofàsica a 230 V i 50 Hz de freqüència, condensador i protecció termoamperimètrica de rearmament automàtic incorporats, amb regulador de nivell incorporat i cable elèctric de connexió de 5 metres amb endoll tipus shuko. (material) | 1 | 1547 | 1547.000 |
| mt36bom050s | m | Conducte d'impulsió d'aigües residuals realitzat amb tub de PVC per a pressió de 10 atm, de 50 mm de diàmetre, amb extrem atrompetat, segons UNE-EN 1452. (material) | 2 | 3.46 | 6.920 |
| mt36bom051s | U | Repercussió, per m de canonada, d'accessoris, unions i peces especials per a tub de PVC per a pressió de 10 atm, de 50 mm de diàmetre. (material) | 2 | 1.04 | 2.080 |
| mt37vre010f | U | Vàlvula de retenció, amb rosca GAS de 1 1/2", "EBARA". (material) | 1 | 108 | 108.000 |
| mt37svc010l | U | Vàlvula de comporta de llautó fosa, per roscar, de 1 1/2". (material) | 1 | 19.35 | 19.350 |
| mo020 | h | Oficial 1ª construcció. (mà d'obra) | 1.091 | 28.42 | 31.006 |
| mo113 | h | Peó ordinari construcció. (mà d'obra) | 0.988 | 23.81 | 23.524 |
| mo008 | h | Oficial 1ª lampista. (mà d'obra) | 0.959 | 29.34 | 28.137 |
| mo003 | h | Oficial 1ª electricista. (mà d'obra) | 0.438 | 29.34 | 12.851 |
| % | % | Costos directes complementaris | 2 % | 1788.649 | 35.773 |
|  |  | Costos directes |  |  | 1824.422 |

Residus:
- col·locació: mt10hmf010tLb Formigó HM-20/B/20/X0, fabricat en central; factor de residu 0.00135719

## Recursos

**mt10hmf010tLb** m³ Formigó HM-20/B/20/X0, fabricat en central
Dades tècniques: Cost energètic 1840.000 MJ; Emissió de CO2 230.000 kg; Codi LER 17 01 01; Massa de l'element 2300 kg; Volum 1.533333 m3

**mt11ape010a** U Pericó de polietilè d'alta densitat
Dades tècniques: Cost energètic 2543.045 MJ; Emissió de CO2 141.490 kg
Residus:
- embalatge: re150101 Envasos de paper i cartró. (component de residu); rendiment 1.604 kg; Codi LER 15 01 01; Massa de l'element 1 kg; Volum 0.001333 m3

**mt37vre010f** U Vàlvula de retenció, amb rosca GAS de 1 1/2", "EBARA"
Dades tècniques: Cost energètic 164.561 MJ; Emissió de CO2 10.315 kg
Residus:
- embalatge: re150101 Envasos de paper i cartró; rendiment 0.073 kg

**mt37svc010l** U Vàlvula de comporta de llautó fosa, per roscar, de 1 1/2"
Dades tècniques: Cost energètic 913.679 MJ; Emissió de CO2 61.421 kg
Residus:
- embalatge: re150101 Envasos de paper i cartró; rendiment 0.072 kg
