# Caldereta amb bonera no sifònica

- Propietat de l'arxiu: CYPE Ingenieros S.A.
- Format: FIEBDC-3/2016
- Programa: Generador de preus de la construcció. CYPE Ingenieros, S.A.
- Data: 11/03/2024
- Divisa: EUR
- Costos indirectes: 3 %
- IVA: 21 %

## A Condicionament del terreny

### AS Xarxa de sanejament horitzontal

#### ASI Sistemes d'evacuació de terres

**ASI005** U Caldereta amb bonera no sifònica.
Caldereta amb bonera no sifònica extensible de PVC, de sortida vertical de 110 mm de diàmetre, amb reixeta plana de polipropilè de 210x210 mm, color negre, per a recollida d'aigües pluvials o de locals humits. Inclús accessoris de muntatge, peces especials i elements de subjecció.
Inclou: Replanteig i traçat. Muntatge, connexionat i comprovació del seu correcte funcionament.
Criteri d'amidament de projecte: Nombre d'unitats previstes, segons documentació gràfica de Projecte.
Criteri de mesura d'obra: Es mesurarà el nombre d'unitats realment executades segons especificacions de Projecte.

| Codi | Ut | Descripció | Rendiment | Preu | Import |
|---|---|---|---|---|---|
| mt11cld100da | U | Caldereta amb bonera no sifònica extensible de PVC, de sortida vertical de 110 mm de diàmetre, amb reixeta plana de polipropilè de 210x210 mm, color negre. (material) | 1 | 29.83 | 29.830 |
| mt11var020 | U | Kit d'accessoris de muntatge, peces especials i elements de subjecció, per sanejament. (material) | 1 | 0.75 | 0.750 |
| mo008 | h | Oficial 1ª lampista. (mà d'obra) | 0.384 | 29.34 | 11.267 |
| % | % | Costos directes complementaris | 2 % | 41.847 | 0.837 |
|  |  | Costos directes |  |  | 42.684 |

Residus:
- col·locació: mt11cld100da; factor de residu 0.0243378

## Recursos

**mt11cld100da** U Caldereta amb bonera no sifònica extensible de PVC
Dades tècniques: Cost energètic 151.153 MJ; Emissió de CO2 7.535 kg; Codi LER 17 02 03; Massa de l'element 1.56 kg; Volum 0.0026 m3
Residus:
- embalatge: re150101 Envasos de paper i cartró. (component de residu); rendiment 0.037 kg; Codi LER 15 01 01; Massa de l'element 1 kg; Volum 0.001333 m3
