# Bonera sifònica amb arquilla de bombament

- Propietat de l'arxiu: CYPE Ingenieros S.A.
- Format: FIEBDC-3/2016
- Programa: Generador de preus de la construcció. CYPE Ingenieros, S.A.
- Data: 11/03/2024
- Divisa: EUR
- Costos indirectes: 3 %
- IVA: 21 %

## A Condicionament del terreny

### AS Xarxa de sanejament horitzontal

#### ASI Sistemes d'evacuació de terres

**ASI030** U Bonera sifònica amb arquilla de bombament.
Estació d'elevació per a aigües grises, instal·lació soterrada, pas lliure màxim de 10 mm, apta per a temperatures fins a 35°C (per a curt temps 90°C), formada per dipòsit de polietilè amb bastidor i tapa d'acer galvanitzat, connexió en impulsió de 1 1/4", dues connexions d'entrada DN 100/70, bonera, sifó, canonada interior, bomba submergible, interruptor de flotador, per a control automàtic del nivell, potència nominal del motor de 0,55 kW, alimentació monofàsica (230V/50Hz), vàlvula antiretorn, per recollida d'aigües pluvials o de locals humits. Inclús accessoris de muntatge, peces especials i elements de subjecció.
Inclou: Replanteig i traçat. Muntatge, connexionat i comprovació del seu correcte funcionament.
Criteri d'amidament de projecte: Nombre d'unitats previstes, segons documentació gràfica de Projecte.
Criteri de mesura d'obra: Es mesurarà el nombre d'unitats realment executades segons especificacions de Projecte.

| Codi | Ut | Descripció | Rendiment | Preu | Import |
|---|---|---|---|---|---|
| mt37bcw500c | U | Estació d'elevació per a aigües grises, instal·lació soterrada, pas lliure màxim de 10 mm, apta per a temperatures fins a 35°C (per a curt temps 90°C), formada per dipòsit de polietilè amb bastidor i tapa d'acer galvanitzat, connexió en impulsió de 1 1/4", dues connexions d'entrada DN 100/70, bonera, sifó, canonada interior, bomba submergible, interruptor de flotador, per a control automàtic del nivell, potència nominal del motor de 0,55 kW, alimentació monofàsica (230V/50Hz), vàlvula antiretorn. (material) | 1 | 1168.85 | 1168.850 |
| mt11var020 | U | Kit d'accessoris de muntatge, peces especials i elements de subjecció, per sanejament. (material) | 1 | 0.75 | 0.750 |
| mo008 | h | Oficial 1ª lampista. (mà d'obra) | 0.36 | 29.34 | 10.562 |
| mo020 | h | Oficial 1ª construcció. (mà d'obra) | 0.36 | 28.42 | 10.231 |
| mo112 | h | Peó especialitzat construcció. (mà d'obra) | 0.18 | 24.59 | 4.426 |
| % | % | Costos directes complementaris | 2 % | 1194.819 | 23.896 |
|  |  | Costos directes |  |  | 1218.715 |

## Recursos

**mt37bcw500c** U Estació d'elevació per a aigües grises
Dades tècniques: Cost energètic 0.861 MJ; Emissió de CO2 1.356 kg
Residus:
- embalatge: re150101 Envasos de paper i cartró. (component de residu); rendiment 1.595 kg; Codi LER 15 01 01; Massa de l'element 1 kg; Volum 0.001333 m3
