# Reixeta electrosoldada antilliscant de 200 mm d'amplada

- Propietat de l'arxiu: CYPE INGENIEROS, S.A.
- Format: FIEBDC-3/2002
- Divisa: EUR
- Costos indirectes: 3.00 %
- IVA: 21.00 %

**ASI060** m Reixeta electrosoldada antilliscant de 200 mm d'amplada, acabat galvanitzat en calent, realitzada amb platines portants d'acer laminat UNE-EN 10025 S235JR, en perfil pla laminat en calent, de 30x2 mm, separades 34 mm entre si, separadors de vareta quadrada retorçada, d'acer amb baix contingut en carboni UNE-EN ISO 16120-2 C4D, de 4 mm de costat, separats 38 mm entre si i marc d'acer laminat UNE-EN 10025 S235JR, en perfil Z laminat en calent, per a canaleta de drenatge, col·locada directament sobre la superfície suport.
Reixeta electrosoldada antilliscant de 200 mm d'amplada, acabat galvanitzat en calent, realitzada amb platines portants d'acer laminat UNE-EN 10025 S235JR, en perfil pla laminat en calent, de 30x2 mm, separades 34 mm entre si, separadors de vareta quadrada retorçada, d'acer amb baix contingut en carboni UNE-EN ISO 16120-2 C4D, de 4 mm de costat, separats 38 mm entre si i marc d'acer laminat UNE-EN 10025 S235JR, en perfil Z laminat en calent, per a canaleta de drenatge, col·locada directament sobre la superfície suport.
Inclou: Replanteig. Muntatge de la reixeta.
Criteri d'amidament de projecte: Longitud mesurada en projecció horitzontal, segons documentació gràfica de Projecte.
Criteri de mesura d'obra: Es mesurarà en projecció horitzontal, la longitud realment executada segons especificacions de Projecte.

| Codi | Ut | Descripció | Rendiment | Preu | Import |
|---|---|---|---|---|---|
| mt07rel045aa | m | Reixeta electrosoldada antilliscant de 200 mm d'amplada, acabat galvanitzat en calent, realitzada amb platines portants d'acer laminat UNE-EN 10025 S235JR, en perfil pla laminat en calent, de 30x2 mm, separades 34 mm entre si, separadors de vareta quadrada retorçada, d'acer amb baix contingut en carboni UNE-EN ISO 16120-2 C4D, de 4 mm de costat, separats 38 mm entre si i marc d'acer laminat UNE-EN 10025 S235JR, en perfil Z laminat en calent. (material) | 1.000 | 11.60 | 11.60 |
| mo020 | h | Oficial 1ª construcció. (mà d'obra) | 0.058 | 24.50 | 1.42 |
| mo113 | h | Peó ordinari construcció. (mà d'obra) | 0.058 | 20.46 | 1.19 |
| % | % | Costos directes complementaris | 2 % | 14.21 | 0.28 |
|  |  | Costos directes |  |  | 14.49 |
