# Travament de mur pantalla

- Propietat de l'arxiu: CYPE Ingenieros S.A.
- Format: FIEBDC-3/2016
- Programa: Generador de preus de la construcció. CYPE Ingenieros, S.A.
- Data: 25/01/2025
- Divisa: EUR
- Costos indirectes: 3 %
- IVA: 21 %

## C Fonamentacions

### CC Contencions

#### CCP Murs pantalla

**CCP056** m Travament de mur pantalla.
Muntatge i desmuntatge de travament provisional, amb una capacitat portant de 20 t, per a assegurar l'estabilitat del mur pantalla durant els treballs d'excavació de les terres a un dels seus costats i fins que es rigidice definitivament la pantalla mitjançant les seves unions a la resta de l'estructura. Executat mitjançant la col·locació de perfil metàl·lic IPE, IPN, HEB o similar, amb plaques metàl·liques i fixacions, en la superfície del mur.
Inclou: Replanteig de les plaques d'ancoratges. Col·locació i fixació de les plaques. Col·locació i fixació del puntal metàl·lic. Posada fora de servei dels ancoratges provisionals. Desmuntatge de l'equip.
Criteri d'amidament de projecte: Longitud mesurada segons documentació gràfica de Projecte.
Criteri de mesura d'obra: Es mesurarà la longitud realment executada segons especificacions de Projecte.

| Codi | Ut | Descripció | Rendiment | Preu | Import |
|---|---|---|---|---|---|
| mt07ala012f | U | Travament compost per perfil metàl·lic IPE, IPN, HEB o similar, plaques d'ancoratge i fixacions, amb una capacitat portant de 20 t. (material) | 1 | 348.61 | 348.610 |
| mq04cap010c | h | Camió per a transport, de 24 t de càrrega. (maquinària) | 0.15 | 133.52 | 20.028 |
| mq07gte010c | h | Grua autopropulsada de braç telescòpic amb una capacitat d'elevació de 30 t i 27 m d'altura màxima de treball. (maquinària) | 0.085 | 75.04 | 6.378 |
| mo047 | h | Oficial 1ª muntador d'estructura metàl·lica. (mà d'obra) | 0.3 | 29.64 | 8.892 |
| mo094 | h | Ajudant muntador d'estructura metàl·lica. (mà d'obra) | 0.599 | 26.36 | 15.790 |
| % | % | Costos directes complementaris | 2 % | 399.698 | 7.994 |
|  |  | Costos directes |  |  | 407.692 |
