# Desmuntatge de centralització de comptadors

- Propietat de l'arxiu: CYPE Ingenieros S.A.
- Format: FIEBDC-3/2016
- Programa: Generador de preus de la construcció. CYPE Ingenieros, S.A.
- Data: 25/01/2025
- Divisa: EUR
- Costos indirectes: 3 %
- IVA: 21 %

## D Demolicions

### DI Instal·lacions

#### DIE Elèctriques

**DIE040** U Desmuntatge de centralització de comptadors.
Desmuntatge de centralització de comptadors instal·lada en habitació o armari de comptadors, formada per 2 mòduls, amb mitjans manuals, i càrrega manual sobre camió o contenidor.
Inclou: Desmuntatge de l'element. Retirada i apilament del material desmuntat. Neteja de les restes de l'obra. Càrrega manual del material desmuntat i restes de l'obra sobre camió o contenidor.
Criteri d'amidament de projecte: Nombre d'unitats previstes, segons documentació gràfica de Projecte.
Criteri de mesura d'obra: S'amidarà el nombre d'unitats realment desmuntades segons especificacions de Projecte.

| Codi | Ut | Descripció | Rendiment | Preu | Import |
|---|---|---|---|---|---|
| mo003 | h | Oficial 1ª electricista. (mà d'obra) | 0.18 | 30.63 | 5.513 |
| mo102 | h | Ajudant electricista. (mà d'obra) | 0.18 | 26.36 | 4.745 |
| % | % | Costos directes complementaris | 2 % | 10.258 | 0.205 |
|  |  | Costos directes |  |  | 10.463 |

Residus:
- demolició: ruo170203 Plàstic. (component de residu); rendiment 4.8 kg; Codi LER 17 02 03; Massa de l'element 1 kg; Volum 0.001667 m3
- demolició: ruo170407 Metalls mesclats. (component de residu); rendiment 5.2 kg; Codi LER 17 04 07; Massa de l'element 1 kg; Volum 0.000667 m3
- demolició: ruo170411 Cables diferents dels especificats en el codi 17 04 10. (component de residu); rendiment 0.45 kg; Codi LER 17 04 11; Massa de l'element 1 kg; Volum 0.000667 m3
