# Desmuntatge de lluminària d'emergència

- Propietat de l'arxiu: CYPE Ingenieros S.A.
- Format: FIEBDC-3/2016
- Programa: Generador de preus de la construcció. CYPE Ingenieros, S.A.
- Data: 13/06/2024
- Divisa: EUR
- Costos indirectes: 3 %
- IVA: 21 %

## D Demolicions

### DI Instal·lacions

#### DIO Contra incendis

**DIO030** U Desmuntatge de lluminària d'emergència.
Desmuntatge d'aparell de lluminària d'emergència interior encastada al sostre, amb mitjans manuals, sense deteriorar els elements constructius als quals està subjecta, i càrrega manual sobre camió o contenidor.
Criteri de valoració econòmica: El preu inclou el desmuntatge dels accessoris.
Inclou: Desmuntatge de l'element. Retirada i apilament del material desmuntat. Neteja de les restes de l'obra. Càrrega manual del material desmuntat i restes de l'obra sobre camió o contenidor.
Criteri d'amidament de projecte: Nombre d'unitats previstes, segons documentació gràfica de Projecte.
Criteri de mesura d'obra: S'amidarà el nombre d'unitats realment desmuntades segons especificacions de Projecte.

| Codi | Ut | Descripció | Rendiment | Preu | Import |
|---|---|---|---|---|---|
| mo102 | h | Ajudant electricista. (mà d'obra) | 0.098 | 25.25 | 2.475 |
| % | % | Costos directes complementaris | 2 % | 2.475 | 0.050 |
|  |  | Costos directes |  |  | 2.525 |

Residus:
- demolició: ruo170405 Ferro i acer. (component de residu); rendiment 2.368 kg; Codi LER 17 04 05; Massa de l'element 1 kg; Volum 0.000476 m3
- demolició: ruo170203 Plàstic. (component de residu); rendiment 0.285 kg; Codi LER 17 02 03; Massa de l'element 1 kg; Volum 0.001667 m3
- demolició: ruo200121 Tubs fluorescents i altres residus que contenen mercuri. (component de residu); rendiment 0.03 kg; Codi LER 20 01 21; Massa de l'element 1 kg; Volum 0.001667 m3
