# Desmuntatge de presa d'alimentació a façana, de columna seca

- Propietat de l'arxiu: CYPE Ingenieros S.A.
- Format: FIEBDC-3/2016
- Programa: Generador de preus de la construcció. CYPE Ingenieros, S.A.
- Data: 13/06/2024
- Divisa: EUR
- Costos indirectes: 3 %
- IVA: 21 %

## D Demolicions

### DI Instal·lacions

#### DIO Contra incendis

**DIO040** U Desmuntatge de presa d'alimentació a façana, de columna seca.
Desmuntatge de presa d'alimentació de columna seca amb cofre, marc i porta, situada a façana d'edifici amb mitjans manuals, sense deteriorar els elements constructius als quals pugui estar subjecta, i càrrega manual sobre camió o contenidor.
Inclou: Desmuntatge de l'element. Obturació de les conduccions connectades a l'element. Retirada i apilament del material desmuntat. Neteja de les restes de l'obra. Càrrega manual del material desmuntat i restes de l'obra sobre camió o contenidor.
Criteri d'amidament de projecte: Nombre d'unitats previstes, segons documentació gràfica de Projecte.
Criteri de mesura d'obra: S'amidarà el nombre d'unitats realment desmuntades segons especificacions de Projecte.

| Codi | Ut | Descripció | Rendiment | Preu | Import |
|---|---|---|---|---|---|
| mo008 | h | Oficial 1ª lampista. (mà d'obra) | 1.223 | 29.34 | 35.883 |
| mo107 | h | Ajudant lampista. (mà d'obra) | 1.223 | 25.25 | 30.881 |
| % | % | Costos directes complementaris | 2 % | 66.764 | 1.335 |
|  |  | Costos directes |  |  | 68.099 |

Residus:
- demolició: ruo170402 Alumini. (component de residu); rendiment 2.015 kg; Codi LER 17 04 02; Massa de l'element 1 kg; Volum 0.000667 m3
- demolició: ruo170405 Ferro i acer. (component de residu); rendiment 8.87 kg; Codi LER 17 04 05; Massa de l'element 1 kg; Volum 0.000476 m3
