# Sostre de biguetes i tauler estructural de fusta

- Propietat de l'arxiu: CYPE Ingenieros S.A.
- Format: FIEBDC-3/2016
- Programa: Generador de preus de la construcció. CYPE Ingenieros, S.A.
- Data: 25/01/2025
- Divisa: EUR
- Costos indirectes: 3 %
- IVA: 21 %

## E Estructures

### EM Fusta

#### EMF Sostres

**EMF020** m² Sostre de biguetes i tauler estructural de fusta.
Sostre tradicional amb un intereix de 60 cm, compost per biguetes de fusta serrada de pi silvestre (Pinus sylvestris) procedent d'Espanya amb certificat PEFC, de 70x70 mm de secció, classe resistent C18 segons UNE-EN 338 i UNE-EN 1912, qualitat estructural ME-2 segons UNE 56544; per a classe d'ús 1 segons UNE-EN 335, amb protecció davant d'agents biòtics que es correspon amb la classe de penetració NP1 segons UNE-EN 351-1, amb acabat raspallat col·locades mitjançant recolzament sobre element estructural; tauler estructural de partícules de fusta per a ús en ambient sec, tipus P4, segons UNE-EN 312, de 30 mm d'espessor, fixat amb cargols de cap aixamfranat, d'acer al carboni; membrana impermeabilitzant bicapa de 5 mm d'espessor, formada per una làmina superior bituminosa fonoabsorbent i una làmina inferior de feltre de polièster, segellada amb cinta autoadhesiva, de polietilè, amb adhesiu acrílic sense dissolvents, armadura de polietilè i pel·lícula de separació de paper siliconat, de 0,34 mm d'espessor i 60 mm d'amplada, desolidarització amb banda perimetral autoadhesiva desolidaritzant, d'escuma de polietilè de cel·les tancades, de 4 mm d'espessor i de 150 mm d'amplada, de color gris, i malla electrosoldada ME 20x20 Ø 5-5 B 500 T 6x2,20 UNE-EN 10080, en capa de compressió de 4 cm de gruix de formigó lleuger HL-25/B/10/XC2, densitat entre 1200 i 1500 kg/m³, (quantitat mínima de ciment 275 kg/m³), fabricat en central, i abocament amb cubilot; apuntalament i desapuntalament de les biguetes. Inclús connectors per a forjat de fusta i formigó, filferro de lligar, separadors, elements de lligat de biguetes i cèrcols perimetrals de planta i buits.
Inclou: Preparació del perímetre de recolzament de les biguetes. Replanteig i col·locació en sec de les biguetes. Col·locació dels taulers. Apuntalament. Resolució del recolzament sobre l'element estructural. Col·locació d'un entramat dels muntants de fusta, ensamblats en els creuaments de les biguetes. Anivellació. Suport i fixació dels taulers. Col·locació de la membrana impermeabilitzant. Col·locació de la banda desolidaritzadora. Cargolament dels connectors per a forjat de fusta i formigó. Col·locació de la malla electrosoldada amb separadors homologats. Abocament i compactació del formigó. Reglejat i anivellació de la capa de compressió. Curat del formigó. Desapuntalament.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.04 | 6.32 | 0.253 |
| mt50spa101 | kg | Claus d'acer. (material) | 0.045 | 1.87 | 0.084 |
| mt50spa081a | U | Puntal metàl·lic telescòpic, de fins a 3 m d'altura. (material) | 0.013 | 19.25 | 0.250 |
| mt07mee100gai1baa | m³ | Fusta serrada de pi silvestre (Pinus sylvestris) procedent d'Espanya amb certificat PEFC, per biguetes, de fins a 5 m de longitud, de 70x70 mm de secció, classe resistent C18 segons UNE-EN 338 i UNE-EN 1912, qualitat estructural ME-2 segons UNE 56544; per a classe d'ús 1 segons UNE-EN 335, amb protecció davant d'agents biòtics que es correspon amb la classe de penetració NP1 segons UNE-EN 351-1, amb acabat raspallat. (material) | 0.008 | 654.84 | 5.239 |
| mt08eff020o | m² | Tauler estructural de partícules de fusta per a ús en ambient sec, tipus P4, segons UNE-EN 312, de 2400x900 mm i 30 mm de gruix, encadellat en els seus quatre cantells, Euroclasse D-s2, d0 de reacció al foc, segons UNE-EN 13501-1, classe E1 en emissió de formaldehid, segons UNE-EN 13986. (material) | 1.05 | 22.16 | 23.268 |
| mt07emr118lb | U | Cargol de cap aixamfranat, de 6 mm de diàmetre i 120 mm de longitud, d'acer al carboni, amb tractament superficial a base de resina epoxi, per a classes de servei 1, 2 i 3 segons UNE-EN 1995-1-1. (material) | 9 | 0.58 | 5.220 |
| mt15pdr030a | m² | Membrana impermeabilitzant bicapa de 5 mm d'espessor, formada per una làmina superior bituminosa fonoabsorbent i una làmina inferior de feltre de polièster. (material) | 1.05 | 19.35 | 20.318 |
| mt15pdr050c | m | Cinta autoadhesiva, de polietilè, amb adhesiu acrílic sense dissolvents, armadura de polietilè i pel·lícula de separació de paper siliconat, de 0,34 mm d'espessor i 60 mm d'amplada, rang de temperatura de treball de -40 a 80°C, per al segellat en les trobades dels panells i per a la fixació i el segellat de làmines impermeabilitzants i per al control del vapor, subministrada en rotllos de 25 m de longitud. (material) | 0.5 | 1.53 | 0.765 |
| mt16pdr030a | m | Banda perimetral autoadhesiva desolidaritzant, d'escuma de polietilè de cel·les tancades, de 4 mm d'espessor i de 150 mm d'amplada, de color gris. (material) | 1 | 2.66 | 2.660 |
| mt07emr200a | U | Cargol d'acer galvanitzat qualitat 6.8 segons UNE-EN ISO 898-1, tipus M-7,5, de cabota hexagonal i rosca mètrica total segons DIN 931 i UNE-EN ISO 4014, de 7,5 mm de diàmetre i 155 mm de longitud, amb anell de fi de carrera, per a la seva utilització com a connectors en forjats de fusta i formigó. (material) | 6.1 | 2.32 | 14.152 |
| mt07aco020m | U | Separador homologat per malla electrosoldada. (material) | 2 | 0.09 | 0.180 |
| mt07ame010d | m² | Malla electrosoldada ME 20x20 Ø 5-5 B 500 T 6x2,20 UNE-EN 10080. (material) | 1.1 | 2.52 | 2.772 |
| mt08var050 | kg | Filferro galvanitzat per a lligar, de 1,30 mm de diàmetre. (material) | 0.017 | 1.5 | 0.026 |
| mt10hes050psa | m³ | Formigó lleuger HLA-25/B/10/XC2, d'entre 1200 i 1500 kg/m³ de densitat, quantitat mínima de ciment 275 kg/m³, fabricat en central. (material) | 0.042 | 146.58 | 6.156 |
| mo048 | h | Oficial 1ª muntador d'estructura de fusta. (mà d'obra) | 0.73 | 29.64 | 21.637 |
| mo095 | h | Ajudant muntador d'estructura de fusta. (mà d'obra) | 0.242 | 26.36 | 6.379 |
| mo044 | h | Oficial 1ª encofrador. (mà d'obra) | 0.12 | 29.64 | 3.557 |
| mo091 | h | Ajudant encofrador. (mà d'obra) | 0.12 | 26.36 | 3.163 |
| mo043 | h | Oficial 1ª ferrallista. (mà d'obra) | 0.028 | 29.64 | 0.830 |
| mo090 | h | Ajudant ferrallista. (mà d'obra) | 0.028 | 26.36 | 0.738 |
| mo045 | h | Oficial 1ª estructurista, en treballs de posada en obra del formigó. (mà d'obra) | 0.01 | 29.64 | 0.296 |
| mo092 | h | Ajudant estructurista, en treballs de posada en obra del formigó. (mà d'obra) | 0.041 | 26.36 | 1.081 |
| % | % | Costos directes complementaris | 2 % | 119.024 | 2.380 |
|  |  | Costos directes |  |  | 121.404 |

Residus:
- col·locació: mt50spa052b Tauló de fusta de pi, de 20x7,2 cm; factor de residu 1
- col·locació: mt50spa101 Claus d'acer; factor de residu 0.0045
- col·locació: mt50spa081a Puntal metàl·lic telescòpic, de fins a 3 m d'altura; factor de residu 1
- col·locació: mt07mee100gai1baa; factor de residu 0.0015
- col·locació: mt08eff020o; factor de residu 0.0063
- col·locació: mt07emr118lb; factor de residu 0.00328571
- col·locació: mt15pdr030a; factor de residu 0.03
- col·locació: mt15pdr050c; factor de residu 0.044
- col·locació: mt16pdr030a; factor de residu 0.0598
- col·locació: mt07ame010d Malla electrosoldada ME 20x20 Ø 5-5 B 500 T 6x2,20 UNE-EN 10080; factor de residu 0.0217299
- col·locació: mt08var050 Filferro galvanitzat per a lligar, de 1,30 mm de diàmetre; factor de residu 0.0038

## Recursos

**mt50spa052b** m Tauló de fusta de pi, de 20x7,2 cm
Dades tècniques: Cost energètic 1124.755 MJ; Emissió de CO2 -15.401 kg; Codi LER 17 02 01; Massa de l'element 8.28 kg; Volum 0.007527 m3

**mt50spa101** kg Claus d'acer
Dades tècniques: Cost energètic 9.830 MJ; Emissió de CO2 0.510 kg; Codi LER 17 04 05; Massa de l'element 1 kg; Volum 0.000476 m3

**mt50spa081a** U Puntal metàl·lic telescòpic, de fins a 3 m d'altura
Dades tècniques: Cost energètic 97.317 MJ; Emissió de CO2 5.049 kg; Codi LER 17 04 05; Massa de l'element 9.9 kg; Volum 0.004714 m3

**mt07mee100gai1baa** m³ Fusta serrada de pi silvestre (Pinus sylvestris) procedent d'Espanya amb certificat PEFC
Dades tècniques: Cost energètic 17005.075 MJ; Emissió de CO2 -501.408 kg; Codi LER 17 02 01; Massa de l'element 380 kg; Volum 0.345455 m3
Residus:
- embalatge: re170203 Plàstic. (component de residu); rendiment 0.04 kg; Codi LER 17 02 03; Massa de l'element 1 kg; Volum 0.001667 m3

**mt08eff020o** m² Tauler estructural de partícules de fusta per a ús en ambient sec
Dades tècniques: Cost energètic 645.429 MJ; Emissió de CO2 8.354 kg; Codi LER 17 02 01; Massa de l'element 19.5 kg; Volum 0.017727 m3
Residus:
- embalatge: re170203 Plàstic; rendiment 0.034 kg

**mt07emr118lb** U Cargol de cap aixamfranat
Dades tècniques: Cost energètic 0.174 MJ; Emissió de CO2 0.010 kg; Codi LER 17 04 05; Massa de l'element 0.014 kg; Volum 0.000007 m3
Residus:
- embalatge: re150101 Envasos de paper i cartró. (component de residu); rendiment 0.001 kg; Codi LER 15 01 01; Massa de l'element 1 kg; Volum 0.001333 m3

**mt15pdr030a** m² Membrana impermeabilitzant bicapa de 5 mm d'espessor
Dades tècniques: Cost energètic 85.377 MJ; Emissió de CO2 2.591 kg; Codi LER 17 06 04; Massa de l'element 1.5 kg; Volum 0.0025 m3
Residus:
- embalatge: re170203 Plàstic; rendiment 0.034 kg

**mt15pdr050c** m Cinta autoadhesiva
Dades tècniques: Cost energètic 8.037 MJ; Emissió de CO2 0.018 kg; Codi LER 17 02 03; Massa de l'element 0.019 kg; Volum 0.000032 m3
Residus:
- embalatge: re170201 Fusta. (component de residu); rendiment 0.04 kg; Codi LER 17 02 01; Massa de l'element 1 kg; Volum 0.000909 m3

**mt16pdr030a** m Banda perimetral autoadhesiva desolidaritzant
Dades tècniques: Cost energètic 2.167 MJ; Emissió de CO2 0.078 kg; Codi LER 17 06 04; Massa de l'element 0.015 kg; Volum 0.000025 m3
Residus:
- embalatge: re170203 Plàstic; rendiment 0.001 kg

**mt07emr200a** U Cargol d'acer galvanitzat qualitat 6.8 segons UNE-EN ISO 898-1
Dades tècniques: Cost energètic 0.826 MJ; Emissió de CO2 0.081 kg; Codi LER 17 04 05; Massa de l'element 0.029 kg; Volum 0.000014 m3
Residus:
- embalatge: re150101 Envasos de paper i cartró; rendiment 0.002 kg
- embalatge: re170203 Plàstic; rendiment 0.001 kg

**mt07aco020m** U Separador homologat per malla electrosoldada
Dades tècniques: Cost energètic 1.105 MJ; Emissió de CO2 0.114 kg
Residus:
- embalatge: re150101 Envasos de paper i cartró; rendiment 0.072 kg

**mt07ame010d** m² Malla electrosoldada ME 20x20 Ø 5-5 B 500 T 6x2,20 UNE-EN 10080
Dades tècniques: Cost energètic 43.439 MJ; Emissió de CO2 0.015 kg; Codi LER 17 04 05; Massa de l'element 1.47 kg; Volum 0.0007 m3

**mt08var050** kg Filferro galvanitzat per a lligar, de 1,30 mm de diàmetre
Dades tècniques: Cost energètic 25.100 MJ; Emissió de CO2 2.560 kg; Codi LER 17 04 05; Massa de l'element 1 kg; Volum 0.000476 m3

**mt10hes050psa** m³ Formigó lleuger HLA-25/B/10/XC2
Dades tècniques: Cost energètic 1080.000 MJ; Emissió de CO2 135.000 kg; Codi LER 17 01 01; Massa de l'element 1350 kg; Volum 0.9 m3
