# Tauler estructural de fusta, de 19 mm d'espessor, col·locat amb fixacions mecàniques, per a travament d'entramat lleuger de fusta en mur estructural

- Propietat de l'arxiu: CYPE INGENIEROS, S.A.
- Format: FIEBDC-3/2002
- Divisa: EUR
- Costos indirectes: 3.00 %
- IVA: 21.00 %

**EML020** m² Tauler estructural de fusta, de 19 mm d'espessor, col·locat amb fixacions mecàniques, per a travament d'entramat lleuger de fusta en mur estructural.
Subministrament i col·locació de tauler estructural de fusta per a ús en ambient humit, de 2040x900 mm i 19 mm de gruix, encadellat en els seus quatre cantells, fixat amb cargols autoperforants de cap ample, d'acer zincat amb revestiment de crom, per a travament d'entramat lleuger de fusta en mur estructural. Inclús talls i reforç de cantells amb cargols.
Inclou: Replanteig. Fixació del tauler a l'entramat lleuger de fusta.
Criteri d'amidament de projecte: Superfície mesurada segons documentació gràfica de Projecte, sense deduir forats menors de 1 m² i deduint, en els buits de superfície major de 1 m², l'excés sobre 1 m².
Criteri de mesura d'obra: Es mesurarà la superfície realment executada segons especificacions de Projecte, sense deduir forats menors de 1 m² i deduint, en els buits de superfície major de 1 m², l'excés sobre 1 m².

| Codi | Ut | Descripció | Rendiment | Preu | Import |
|---|---|---|---|---|---|
| mt08eff040f | m² | Tauler estructural de fusta per a ús en ambient humit, de 2040x900 mm i 19 mm de gruix, encadellat en els seus quatre cantells, segons UNE-EN 312. (material) | 1.050 | 8.41 | 8.83 |
| mt07emr310a | U | Cargol autoperforant de cap ample, d'acer zincat amb revestiment de crom, per a fixació de taulers estructurals de fusta a entramats lleugers de fusta. (material) | 10.000 | 0.01 | 0.10 |
| mo048 | h | Oficial 1ª muntador d'estructura de fusta. (mà d'obra) | 0.239 | 24.97 | 5.97 |
| mo095 | h | Ajudant muntador d'estructura de fusta. (mà d'obra) | 0.239 | 22.19 | 5.30 |
| % | % | Costos directes complementaris | 2 % | 20.20 | 0.40 |
|  |  | Costos directes |  |  | 20.60 |
