# Peça per a unió a tallant d'extrem de biga o bigueta de fusta

- Propietat de l'arxiu: CYPE Ingenieros S.A.
- Format: FIEBDC-3/2016
- Programa: Generador de preus de la construcció. CYPE Ingenieros, S.A.
- Data: 27/05/2025
- Divisa: EUR
- Costos indirectes: 3 %
- IVA: 21 %

## E Estructures

### EM Fusta

#### EMM Elements auxiliars per a estructures de fusta

**EMM020** U Peça per a unió a tallant d'extrem de biga o bigueta de fusta.
Peça metàl·lica vista d'acer UNE-EN 10346 S250GD+Z amb protecció Z275 enfront de la corrosió, amb 42 mm d'ales interiors, de 40x110 mm a la zona a connectar i 2 mm de gruix, fixada a l'estructura portant de fusta amb 60 claus, d'acer galvanitzat d'alta adherència, i fixada a la biga o a la bigueta amb 60 cargols autoperforants per a fusta, de 3,5 mm de diàmetre i 40 mm de longitud, d'acer galvanitzat amb revestiment de crom; per a unió a tallant d'extrem de biga o bigueta de fusta.
Inclou: Replanteig. Senyalització dels punts d'ancoratge. Col·locació i fixació provisional de la peça. Aplomat i anivellació definitius. Fixació de la peça a l'estructura portant. Fixació de la peça a la biga o a la bigueta.
Criteri d'amidament de projecte: Nombre d'unitats previstes, segons documentació gràfica de Projecte.
Criteri de mesura d'obra: Es mesurarà el nombre d'unitats realment executades segons especificacions de Projecte.

| Codi | Ut | Descripció | Rendiment | Preu | Import |
|---|---|---|---|---|---|
| mt07emr020aa1Ou | U | Peça metàl·lica vista d'acer UNE-EN 10346 S250GD+Z amb protecció Z275 enfront de la corrosió, amb 42 mm d'ales interiors, de 40x110 mm a la zona a connectar i 2 mm de gruix, de 42 mm de recolzament superior i 80 mm de recolzament inferior. (material) | 1 | 5.45 | 5.450 |
| mt07emr113ac | U | Cargol autoperforant per a fusta, de 3,5 mm de diàmetre i 40 mm de longitud, d'acer galvanitzat amb revestiment de crom. (material) | 60 | 0.05 | 3.000 |
| mt07emr111a | U | Clau, de 4 mm de diàmetre i 40 mm de longitud, d'acer galvanitzat d'alta adherència. (material) | 60 | 0.08 | 4.800 |
| mo048 | h | Oficial 1ª muntador d'estructura de fusta. (mà d'obra) | 0.362 | 29.64 | 10.730 |
| mo095 | h | Ajudant muntador d'estructura de fusta. (mà d'obra) | 0.149 | 26.36 | 3.928 |
| % | % | Costos directes complementaris | 2 % | 27.908 | 0.558 |
|  |  | Costos directes |  |  | 28.466 |

Residus:
- col·locació: mt07emr020aa1Ou; factor de residu 0.02
- col·locació: mt07emr113ac Cargol autoperforant per a fusta, de 3,5 mm de diàmetre i 40 mm de longitud, d'acer galvanitzat amb revestiment de crom; factor de residu 0.00505263

## Recursos

**mt07emr020aa1Ou** U Peça metàl·lica vista d'acer UNE-EN 10346 S250GD+Z amb protecció Z275 enfront de la corrosió
Dades tècniques: Cost energètic 3.392 MJ; Emissió de CO2 0.160 kg; Codi LER 17 04 05; Massa de l'element 0.069 kg; Volum 0.000033 m3
Residus:
- embalatge: re170203 Plàstic. (component de residu); rendiment 0.025 kg; Codi LER 17 02 03; Massa de l'element 1 kg; Volum 0.001667 m3

**mt07emr113ac** U Cargol autoperforant per a fusta, de 3,5 mm de diàmetre i 40 mm de longitud, d'acer galvanitzat amb revestiment de crom
Dades tècniques: Cost energètic 0.239 MJ; Emissió de CO2 0.025 kg; Codi LER 17 04 05; Massa de l'element 0.0095 kg; Volum 0.000005 m3
Residus:
- embalatge: re150101 Envasos de paper i cartró. (component de residu); rendiment 0.001 kg; Codi LER 15 01 01; Massa de l'element 1 kg; Volum 0.001333 m3

**mt07emr111a** U Clau, de 4 mm de diàmetre i 40 mm de longitud, d'acer galvanitzat d'alta adherència
Dades tècniques: Cost energètic 4.647 MJ; Emissió de CO2 0.317 kg
Residus:
- embalatge: re150101 Envasos de paper i cartró; rendiment 0.09 kg
- embalatge: re170203 Plàstic; rendiment 0.045 kg
