# Revestiment exterior de façana ventilada, de planxes d'acer corten

- Propietat de l'arxiu: CYPE Ingenieros S.A.
- Format: FIEBDC-3/2016
- Programa: Generador de preus de la construcció. CYPE Ingenieros, S.A.
- Data: 11/03/2024
- Divisa: EUR
- Costos indirectes: 3 %
- IVA: 21 %

## F Façanes i particions

### FA Façanes ventilades

#### FAM Revestiment exterior metàl·lic

**FAM010** m² Revestiment exterior de façana ventilada, de planxes d'acer corten.
Revestiment exterior de façana ventilada, de planxes d'acer corten amb resistència millorada a la corrosió atmosfèrica S355J0WP segons UNE-EN 10025-5, de 2,0 mm d'espessor; col·locació amb cargols d'acer inoxidable A2, sobre subestructura de suport d'aliatge d'alumini EN AW-6060 T6. Inclús tirafons i ancoratges mecànics d'expansió d'acer inoxidable A2, per a la fixació de la subestructura suport.
Criteri de valoració econòmica: El preu no inclou l'aïllament tèrmic.
Inclou: Neteja i preparació de la superfície suport. Replanteig de les juntes de dilatació i draps de treball. Replanteig de l'especejament del revestiment i dels punts d'ancoratge de la subestructura suport. Fixació de la subestructura suport al full principal i al forjat. Preparació del revestiment. Aplomat, anivellament i alineació del revestiment. Fixació definitiva del revestiment a la subestructura suport. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12pac010b | kg | Planxa d'acer corten amb resistència millorada a la corrosió atmosfèrica S355J0WP segons UNE-EN 10025-5, de 2 mm d'espessor, amb una massa superficial de 16,49 kg/m², treballat en taller per a col·locar amb fixacions mecàniques; amb cargols d'acer inoxidable A2 per a la fixació del revestiment a la subestructura suport; amb el preu incrementat el 5% en concepte de peces especials per a la resolució de punts singulars. (material) | 16.49 | 2.37 | 39.081 |
| mt19sbg020 | m² | Subestructura suport, per a la sustentació d'el revestiment exterior, regulable en els eixos vertical i horitzontal, formada per perfils verticals i perfil superior horitzontal d'alumini extrudit d'aliatge 6060 amb tractament tèrmic T6; esquadres de càrrega i esquadres de recolzament; clips de poliamida reforçada amb fibra de vidre; amb tirafons d'acer inoxidable A2 i tacs de niló per a la fixació dels perfils al full principal i ancoratges mecànics d'expansió, d'acer inoxidable A2 per a la fixació dels perfils al forjat. (material) | 1 | 33.47 | 33.470 |
| mo052 | h | Oficial 1ª muntador de sistemes de façanes prefabricades. (mà d'obra) | 0.755 | 29.34 | 22.152 |
| mo099 | h | Ajudant muntador de sistemes de façanes prefabricades. (mà d'obra) | 0.755 | 25.28 | 19.086 |
| % | % | Costos directes complementaris | 2 % | 113.789 | 2.276 |
|  |  | Costos directes |  |  | 116.065 |

Residus:
- col·locació: mt12pac010b; factor de residu 0.0045
- col·locació: mt19sbg020; factor de residu 0.024

## Recursos

**mt12pac010b** kg Planxa d'acer corten amb resistència millorada a la corrosió atmosfèrica S355J0WP segons UNE-EN 10025-5
Dades tècniques: Cost energètic 9.830 MJ; Emissió de CO2 0.510 kg; Codi LER 17 04 05; Massa de l'element 1 kg; Volum 0.000476 m3

**mt19sbg020** m² Subestructura suport
Dades tècniques: Cost energètic 337.981 MJ; Emissió de CO2 24.826 kg; Codi LER 17 04 02; Massa de l'element 3 kg; Volum 0.002 m3
Residus:
- embalatge: re170203 Plàstic. (component de residu); rendiment 0.022 kg; Codi LER 17 02 03; Massa de l'element 1 kg; Volum 0.001667 m3
