# Revestiment exterior de façana ventilada, de panells de zinctitani

- Propietat de l'arxiu: CYPE Ingenieros S.A.
- Format: FIEBDC-3/2016
- Programa: Generador de preus de la construcció. CYPE Ingenieros, S.A.
- Data: 11/03/2024
- Divisa: EUR
- Costos indirectes: 3 %
- IVA: 21 %

## F Façanes i particions

### FA Façanes ventilades

#### FAM Revestiment exterior metàl·lic

**FAM020** m² Revestiment exterior de façana ventilada, de panells de zinctitani.
Revestiment exterior de façana ventilada, de safates de zinctitani, de 0,8 mm d'espessor, i 430 mm entre eixos, acabat natural; col·locació en posició horitzontal mitjançant el sistema de fixació oculta amb unió longitudinal de les safates mitjançant junt alçat de pestanya simple, de 25 mm d'altura, sobre subestructura suport formada per taulers OSB d'encenalls orientats de fusta, classe hidròfuga 3 i 22 mm de gruix cargolats a llates de fusta. Inclús tirafons i ancoratges mecànics d'expansió, per a la fixació de la subestructura suport.
Criteri de valoració econòmica: El preu no inclou l'aïllament tèrmic.
Inclou: Neteja i preparació de la superfície suport. Replanteig de les juntes de dilatació i draps de treball. Replanteig de l'especejament del revestiment i dels punts d'ancoratge de la subestructura suport. Fixació dels llistons a intervals regulars. Col·locació del tauler OSB sobre els llistons. Preparació del revestiment. Aplomat, anivellament i alineació del revestiment. Fixació definitiva del revestiment a la subestructura suport. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12pzr060ab | m² | Safata de zinctitani, de 0,8 mm d'espessor, 430 mm entre eixos i 6000 mm de longitud màxima, acabat natural; col·locació en posició horitzontal mitjançant el sistema de fixació oculta amb unió longitudinal de les safates mitjançant junt alçat de pestanya simple, de 25 mm d'altura, sobre subestructura suport formada per taulers OSB d'encenalls orientats de fusta, classe hidròfuga 3 i 22 mm de gruix cargolats a llates de fusta; amb potes d'ancoratge fixes i mòbils de zinctitani amb claus zincats o d'acer inoxidable per a la fixació de les safates a la subestructura suport i tirafons i ancoratges mecànics d'expansió, per a la fixació de la subestructura suport al full principal i al forjat; amb el preu incrementat el 5% en concepte de peces especials per a la resolució de punts singulars. (material) | 1 | 118.96 | 118.960 |
| mo052 | h | Oficial 1ª muntador de sistemes de façanes prefabricades. (mà d'obra) | 1.007 | 29.34 | 29.545 |
| mo099 | h | Ajudant muntador de sistemes de façanes prefabricades. (mà d'obra) | 1.007 | 25.28 | 25.457 |
| % | % | Costos directes complementaris | 3 % | 173.962 | 5.219 |
|  |  | Costos directes |  |  | 179.181 |

Residus:
- col·locació: mt12pzr060ab; factor de residu 0.03

## Recursos

**mt12pzr060ab** m² Safata de zinctitani
Dades tècniques: Cost energètic 280.931 MJ; Emissió de CO2 17.725 kg; Codi LER 17 04 07; Massa de l'element 5.767 kg; Volum 0.003845 m3
Residus:
- embalatge: re170201 Fusta. (component de residu); rendiment 0.108 kg; Codi LER 17 02 01; Massa de l'element 1 kg; Volum 0.000909 m3
- embalatge: re170203 Plàstic. (component de residu); rendiment 0.022 kg; Codi LER 17 02 03; Massa de l'element 1 kg; Volum 0.001667 m3
