# Sistema de façana "KNAUF" Aquapanel WM111C.es

- Propietat de l'arxiu: CYPE INGENIEROS, S.A.
- Format: FIEBDC-3/2002
- Divisa: EUR
- Costos indirectes: 3.00 %
- IVA: 21.00 %

**FAR100** m² Sistema de façana "KNAUF" Aquapanel WM111C.es, (12,5+75+5+15)/400, per al seu ús com a fulla interior de façana ventilada, format per una placa Aquapanel Outdoor de 12,5 mm d'espessor, cargolada des del costat exterior a una estructura metàl·lica d'acer Z2 (Z275) galvanitzat normal de canals horitzontals de 75/40/0,7 mm GRC 0,70, ancorats a la part superior i inferior dels forjats i muntants verticals de 75/50/0,70 mm GRC 0,70 amb una modulació de 400 mm entre eixos, de canal a canal i disposició normal "N"; làmina altament transpirable, impermeable a l'aigua de pluja, Tyvek Stucco Wrap, entre els perfils i la placa exterior; dues plaques que es cargolen des del costat interior als muntants (una placa tipus Standard (A) de 5 mm d'espessor i una placa tipus Standard + Alumini (BV) de 15 mm d'espessor); preparat com a suport del revestiment exterior de la façana ventilada (no inclòs en aquest preu).
Sistema de façana "KNAUF" Aquapanel WM111C.es, per al seu ús com a fulla interior de façana ventilada, format per una estructura metàl·lica d'acer Z2 (Z275) galvanitzat normal de canals horitzontals de 75/40/0,7 mm GRC 0,70 i muntants verticals de 75/50/0,70 mm GRC 0,70 amb una modulació de 400 mm i disposició normal "N", sobre la qual es cargolen una placa Aquapanel Outdoor de 12,5 mm d'espessor des del costat exterior i dues plaques des del costat interior (una placa tipus Standard (A) de 5 mm d'espessor i una placa tipus Standard + Alumini (BV) de 15 mm d'espessor). Entre els perfils i la placa exterior es col·locarà una làmina altament transpirable, impermeable a l'aigua de pluja, Tyvek Stucco Wrap. Inclús banda acústica, pasta de material d'unió, cargols, fixacions mecàniques, pasta segelladora, morter de junts, cinta de juntes, perfils d'acabat de PVC per a formació de juntes de dilatació i protecció de cantonades i racons, execució de trobades i punts singulars i els treballs necessaris per a la formació de buits. Totalment acabat i preparat per suportar el revestiment exterior (no inclòs en aquest preu), que sigui compatible amb ell i completi el tancament de façana ventilada.
Inclou: Replanteig de l'estructura metàl·lica en terra i sostre. Anivellació i neteja de la base. Col·locació de la banda acústica. Col·locació, aplomat i anivellació de bastiments. Fixació de canals i verticals. Pas d'instal·lacions. Col·locació de la impermeabilització. Col·locació i cargolat de la placa exterior a l'estructura. Tractament de forats. Fixació de les plaques interiors a l'estructura. Enrasat i allisat amb morter i cinta de juntes. Col·locació de cinta de juntes.
Criteri d'amidament de projecte: Superfície mesurada segons documentació gràfica de Projecte, sense duplicar cantonades ni encontres, deduint els buits de superfície major de 2 m².
Criteri de mesura d'obra: Es mesurarà la superfície realment executada segons especificacions de Projecte, sense duplicar cantonades ni encontres, deduint els buits de superfície major de 2 m², afegint a canvi la superfície de la part interior del buit, corresponent al desenvolupament de brancals i llindes.

| Codi | Ut | Descripció | Rendiment | Preu | Import |
|---|---|---|---|---|---|
| mt12pck020d | m | Banda acústica de dilatació autoadhesiva d'escuma de poliuretà de cel·les tancades "KNAUF", de 3,2 mm d'espessor i 95 mm d'amplada, resistència tèrmica 0,10 m²K/W, conductivitat tèrmica 0,032 W/(mK). (material) | 1.200 | 0.44 | 0.53 |
| mt12pak020b | m | Canal 75/40/0,7 mm GRC 0,70 "KNAUF" d'acer Z2 (Z275) galvanitzat normal, per a sistema Aquapanel Outdoor. Segons UNE-EN 14195. (material) | 0.700 | 2.81 | 1.97 |
| mt12pak030ba | m | Muntant 75/50/0,7 mm GRC 0,7 "KNAUF" d'acer Z2 (Z275) galvanitzat normal, per a sistema Aquapanel Outdoor. Segons UNE-EN 14195. (material) | 2.750 | 3.16 | 8.69 |
| mt15mkv010 | m² | Làmina altament transpirable impermeable a l'aigua de pluja, de polietilè teixit no filat, Tyvek StuccoWrap "KNAUF", de 0,22 mm d'espessor i 82 g/m², de 0,03 m de gruix d'aire equivalent enfront de la difusió de vapor d'aigua, segons UNE-EN 1931, estanquitat a l'aigua classe W1 segons UNE-EN 1928, (Euroclasse E de reacció al foc, segons UNE-EN 13501-1), per col·locar en sistemes de tancaments i revestiments de façanes Aquapanel, subministrada en rotllos de 1,50x75 m, segons UNE-EN 13859-2. (material) | 1.100 | 4.37 | 4.81 |
| mt12pak010b | m² | Placa de ciment Pòrtland Aquapanel Outdoor "KNAUF" de 12,5x1200x2400 mm, revestida amb una capa de fibra de vidre embeguda en ambdues cares. (material) | 1.000 | 19.65 | 19.65 |
| mt12pak040d | U | Cargol Aquapanel Maxi TB 4,2x25 "KNAUF". (material) | 20.000 | 0.05 | 1.00 |
| mt12psg220 | U | Fixació composta per tac i cargol 5x27. (material) | 1.600 | 0.06 | 0.10 |
| mt12ppk010a | m² | Placa de guix laminat A / UNE-EN 520 - 1200 / longitud / 12,5 / amb les vores longitudinals afinades, Standard "KNAUF". (material) | 1.000 | 3.49 | 3.49 |
| mt12ppk010j | m² | Placa de guix laminat BV / UNE-EN 520 - 1200 / longitud / 15 / amb les vores longitudinals afinades, Standard + Alumini "KNAUF". (material) | 1.000 | 7.71 | 7.71 |
| mt12ptk010cc | U | Cargol autoperforant TN "KNAUF" 3,5x25. (material) | 9.000 | 0.01 | 0.09 |
| mt12ptk010cf | U | Cargol autoperforant TN "KNAUF" 3,5x45. (material) | 18.000 | 0.01 | 0.18 |
| mt12pik015d | kg | Pasta de material d'unió Perlfix "KNAUF", d'enduriment ràpid (30 minuts), Euroclasse A1 de reacció al foc, segons UNE-EN 13501-1, rang de temperatura de treball de 5 a 30°C, per a aplicació manual, segons UNE-EN 13963. (material) | 0.100 | 0.46 | 0.05 |
| mt12pik010e | kg | Pasta de segellament Jointfiller 24H "KNAUF", Euroclasse A2-s1, d0 de reacció al foc, segons UNE-EN 13501-1, rang de temperatura de treball de 5 a 30°C, per a aplicació manual amb cinta de segellament, segons UNE-EN 13963. (material) | 0.500 | 0.79 | 0.40 |
| mt12pck010a | m | Cinta de segellament "KNAUF" de 50 mm d'amplada. (material) | 1.600 | 0.03 | 0.05 |
| mt12pak060a | kg | Morter de junts Aquapanel Outdoor "KNAUF", color gris. (material) | 0.600 | 2.09 | 1.25 |
| mt12pak050 | m | Cinta de junts Aquapanel Outdoor "KNAUF". (material) | 2.100 | 0.43 | 0.90 |
| mo052 | h | Oficial 1ª muntador de sistemes de façanes prefabricades. (mà d'obra) | 0.293 | 24.57 | 7.20 |
| mo099 | h | Ajudant muntador de sistemes de façanes prefabricades. (mà d'obra) | 0.293 | 21.14 | 6.19 |
| mo053 | h | Oficial 1ª muntador de prefabricats interiors. (mà d'obra) | 0.293 | 24.57 | 7.20 |
| mo100 | h | Ajudant muntador de prefabricats interiors. (mà d'obra) | 0.293 | 21.14 | 6.19 |
| % | % | Costos directes complementaris | 3 % | 77.65 | 2.33 |
|  |  | Costos directes |  |  | 79.98 |
