# Envà de plaques de guix laminat, antiradiacions. Sistema "KNAUF"

- Propietat de l'arxiu: CYPE Ingenieros S.A.
- Format: FIEBDC-3/2016
- Programa: Generador de preus de la construcció. CYPE Ingenieros, S.A.
- Data: 11/03/2024
- Divisa: EUR
- Costos indirectes: 3 %
- IVA: 21 %

## F Façanes i particions

### FB Envà d'entramat autoportant

#### FBY De plaques de guix laminat

**FBY016** m² Envà de plaques de guix laminat, antiradiacions. Sistema "KNAUF".
Envà senzill (12,5+48+12,5)/625 (48) (1 antiradiacions RX + 1 Standard (A)), antiradiacions, de 73 mm de gruix total, amb nivell de qualitat de l'acabat Q2, format per una estructura simple de perfils de xapa d'acer galvanitzat de 48 mm d'amplada, amb cinta de plom autoadhesiva, a base de muntants (elements verticals) separats 625 mm entre si, amb disposició normal "N" i canals (elements horitzontals), a la què es cargolen dues plaques en total (una placa tipus antiradiacions RX en una cara i una placa tipus Standard (A) en l'altra cara, totes de 12,5 mm d'espessor). Inclús banda acústica de dilatació autoadhesiva "KNAUF", cargols per a la fixació de les plaques; cinta de paper amb reforç metàl·lic "KNAUF" i pasta de segellament Uniflott GLS "KNAUF".
Criteri de valoració econòmica: El preu inclou la resolució de trobades i punts singulars, però no inclou l'aïllament a col·locar entre els muntants.
Inclou: Replanteig i traçat en el forjat inferior i en el superior dels envans a realitzar. Col·locació de banda d'estanquitat i canals inferiors, sobre paviment acabat o base de seient. Col·locació de banda d'estanquitat i canals superiors, sota forjats. Col·locació i fixació dels muntants sobre els elements horitzontals. Col·locació de cinta de plom autoadhesiva. Tall de les plaques. Fixació de les plaques per al tancament d'una de les cares de l'envà. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pck020b | m | Banda acústica de dilatació, autoadhesiva, d'escuma de poliuretà de cel·les tancades "KNAUF", de 3,2 mm d'espessor i 50 mm d'amplada, resistència tèrmica 0,10 m²K/W, conductivitat tèrmica 0,032 W/(mK). (material) | 1.2 | 0.25 | 0.300 |
| mt12ark020a | m | Cinta de plom autoadhesiva antiradiacions RX "KNAUF", de 50 mm d'amplada i 1 mm de gruix. (material) | 1.2 | 6.53 | 7.836 |
| mt12pfk020b | m | Canal 48/30 "KNAUF" d'acer galvanitzat, segons UNE-EN 14195. (material) | 0.7 | 1.35 | 0.945 |
| mt12pfk010b | m | Muntant 48/35 "KNAUF" d'acer galvanitzat, segons UNE-EN 14195. (material) | 1.91 | 1.63 | 3.113 |
| mt12ark010a | m² | Placa antiradiacions RX 12,5+0,5 mm "KNAUF" formada per una placa de guix laminat DF / UNE-EN 520 - 625 / 2600 / 12,5, tallafoc, revestida per una de les seves cares amb una làmina de cartró i una altra de plom de 0,5 mm, segons UNE-EN 14190; Euroclasse A2-s1, d0 de reacció al foc, segons UNE-EN 13501-1. (material) | 1.05 | 77.39 | 81.260 |
| mt12ppk010aa | m² | Placa de guix laminat A / UNE-EN 520 - 1200 / longitud / 12,5 / amb les vores longitudinals afinades, Standard "KNAUF"; Euroclasse A2-s1, d0 de reacció al foc, segons UNE-EN 13501-1. (material) | 1.05 | 4.13 | 4.337 |
| mt12ptk010cc | U | Cargol autoperforant TN "KNAUF" 3,5x25. (material) | 14 | 0.01 | 0.140 |
| mt12psg220 | U | Fixació composta per tac i cargol 5x27. (material) | 1.6 | 0.06 | 0.096 |
| mt12pik020n | kg | Pasta de segellament Uniflott GLS "KNAUF", d'enduriment normal (45 minuts), rang de temperatura de treball de 10 a 30°C, per a aplicació manual sense cinta de segellament, segons UNE-EN 13963. (material) | 0.606 | 0.22 | 0.133 |
| mt12pck010d | m | Cinta de paper amb reforç metàl·lic "KNAUF" de 52 mm d'amplada, segons UNE-EN 14353. (material) | 0.3 | 0.42 | 0.126 |
| mo053 | h | Oficial 1ª muntador de prefabricats interiors. (mà d'obra) | 0.318 | 29.34 | 9.330 |
| mo100 | h | Ajudant muntador de prefabricats interiors. (mà d'obra) | 0.318 | 25.28 | 8.039 |
| % | % | Costos directes complementaris | 2 % | 115.655 | 2.313 |
|  |  | Costos directes |  |  | 117.968 |

Residus:
- col·locació: mt12pck020b; factor de residu 0.06
- col·locació: mt12ark020a Cinta de plom autoadhesiva antiradiacions RX "KNAUF", de 50 mm d'amplada i 1 mm de gruix; factor de residu 0.048
- col·locació: mt12pfk020b Canal 48/30 "KNAUF" d'acer galvanitzat, segons UNE-EN 14195; factor de residu 0.0186017
- col·locació: mt12pfk010b Muntant 48/35 "KNAUF" d'acer galvanitzat, segons UNE-EN 14195; factor de residu 0.0174897
- col·locació: mt12ark010a; factor de residu 0.0045
- col·locació: mt12ppk010aa; factor de residu 0.018
- col·locació: mt12ptk010cc Cargol autoperforant TN "KNAUF" 3,5x25; factor de residu 0.00533333
- col·locació: mt12pik020n; factor de residu 0.03
- col·locació: mt12pck010d Cinta de paper amb reforç metàl·lic "KNAUF" de 52 mm d'amplada, segons UNE-EN 14353; factor de residu 0.044

## Recursos

**mt12pck020b** m Banda acústica de dilatació
Dades tècniques: Cost energètic 1.712 MJ; Emissió de CO2 0.083 kg; Codi LER 17 06 04; Massa de l'element 0.0112 kg; Volum 0.000019 m3
Residus:
- embalatge: re170203 Plàstic. (component de residu); rendiment 0.001 kg; Codi LER 17 02 03; Massa de l'element 1 kg; Volum 0.001667 m3

**mt12ark020a** m Cinta de plom autoadhesiva antiradiacions RX "KNAUF", de 50 mm d'amplada i 1 mm de gruix
Dades tècniques: Cost energètic 60.897 MJ; Emissió de CO2 0.847 kg; Codi LER 17 04 03; Massa de l'element 0.565 kg; Volum 0.000377 m3
Residus:
- embalatge: re170203 Plàstic; rendiment 0.001 kg

**mt12pfk020b** m Canal 48/30 "KNAUF" d'acer galvanitzat, segons UNE-EN 14195
Dades tècniques: Cost energètic 77.385 MJ; Emissió de CO2 2.373 kg; Codi LER 17 04 05; Massa de l'element 0.58 kg; Volum 0.000276 m3
Residus:
- embalatge: re170203 Plàstic; rendiment 0.005 kg

**mt12pfk010b** m Muntant 48/35 "KNAUF" d'acer galvanitzat, segons UNE-EN 14195
Dades tècniques: Cost energètic 77.409 MJ; Emissió de CO2 2.374 kg; Codi LER 17 04 05; Massa de l'element 0.58 kg; Volum 0.000276 m3
Residus:
- embalatge: re170203 Plàstic; rendiment 0.005 kg

**mt12ark010a** m² Placa antiradiacions RX 12,5+0,5 mm "KNAUF" formada per una placa de guix laminat DF / UNE-EN 520 - 625 / 2600 / 12,5
Dades tècniques: Cost energètic 1060.645 MJ; Emissió de CO2 16.176 kg; Codi LER 17 08 02; Massa de l'element 16 kg; Volum 0.016 m3
Residus:
- embalatge: re170203 Plàstic; rendiment 0.015 kg

**mt12ppk010aa** m² Placa de guix laminat A / UNE-EN 520 - 1200 / longitud / 12,5 / amb les vores longitudinals afinades
Dades tècniques: Cost energètic 27.495 MJ; Emissió de CO2 1.302 kg; Codi LER 17 08 02; Massa de l'element 8.02 kg; Volum 0.00802 m3
Residus:
- embalatge: re170203 Plàstic; rendiment 0.004 kg

**mt12ptk010cc** U Cargol autoperforant TN "KNAUF" 3,5x25
Dades tècniques: Cost energètic 0.015 MJ; Emissió de CO2 0.002 kg; Codi LER 17 04 05; Massa de l'element 0.0015 kg
Residus:
- embalatge: re150101 Envasos de paper i cartró. (component de residu); rendiment 0.001 kg; Codi LER 15 01 01; Massa de l'element 1 kg; Volum 0.001333 m3

**mt12pik020n** kg Pasta de segellament Uniflott GLS "KNAUF"
Dades tècniques: Cost energètic 12.798 MJ; Emissió de CO2 0.436 kg; Codi LER 17 08 02; Massa de l'element 1 kg; Volum 0.001 m3
Residus:
- embalatge: re170203 Plàstic; rendiment 0.02 kg

**mt12pck010d** m Cinta de paper amb reforç metàl·lic "KNAUF" de 52 mm d'amplada, segons UNE-EN 14353
Dades tècniques: Cost energètic 4.511 MJ; Emissió de CO2 0.348 kg; Codi LER 20 01 01; Massa de l'element 0.06 kg; Volum 0.00008 m3
