# Llinda prefabricada en "U"

- Propietat de l'arxiu: CYPE INGENIEROS, S.A.
- Format: FIEBDC-3/2002
- Divisa: EUR
- Costos indirectes: 3.00 %
- IVA: 21.00 %

**FCF020** U Llinda prefabricada en "U", ceràmic, de 20 cm d'amplada, 20 cm d'altura i 140 cm de longitud, per revestir, rebut amb morter de ciment industrial, color gris, M-5, subministrat a granel; amb reforç de formigó de replè preparat en obra, abocament amb mitjans manuals, i acer UNE-EN 10080 B 500 S, quantia 1,54 kg, muntatge i desmuntatge d'estintolament compost per 2 puntals metàl·lics telescòpics, amortitzables en 150 usos i taulers de fusta de pi, amortitzables en 10 usos.
Llinda prefabricada en "U", ceràmic, de 20 cm d'amplada, 20 cm d'altura i 140 cm de longitud, per revestir, rebut amb morter de ciment industrial, color gris, M-5, subministrat a granel; amb reforç de formigó de replè preparat en obra, abocament amb mitjans manuals, i acer UNE-EN 10080 B 500 S, quantia 1,54 kg, muntatge i desmuntatge d'estintolament compost per 2 puntals metàl·lics telescòpics, amortitzables en 150 usos i taulers de fusta de pi, amortitzables en 10 usos.
Inclou: Neteja i anivellació de la superfície de suport. Replanteig i marcat d'eixos de recolzament en el forat de pas. Replanteig i tall dels taulons. Instal·lació de l'estintolament. Col·locació de la llinda. Col·locació de les armadures. Preparació del formigó. Abocat, vibrat i curat del formigó. Desmuntatge i retirada de l'estintolament.
Criteri d'amidament de projecte: Nombre d'unitats previstes, segons documentació gràfica de Projecte.
Criteri de mesura d'obra: Es mesurarà el nombre d'unitats realment executades segons especificacions de Projecte.
Criteri de valoració econòmica: El preu inclou l'elaboració de la ferralla (tall, doblegat i conformat d'elements) en taller industrial i el muntatge en el lloc definitiu de la seva col·locació en obra.

| Codi | Ut | Descripció | Rendiment | Preu | Import |
|---|---|---|---|---|---|
| mt02bcr025c | U | Llinda prefabricada en "U", ceràmic, de 20 cm d'amplada, 20 cm d'altura i 140 cm de longitud, per revestir. (material) | 1.000 | 22.42 | 22.42 |
| mt07aco010c | kg | Ferralla elaborada en taller industrial amb acer en barres corrugades, UNE-EN 10080 B 500 S, de varis diàmetres. (material) | 1.540 | 0.81 | 1.25 |
| mt08var050 | kg | Filferro galvanitzat per a lligar, de 1,30 mm de diàmetre. (material) | 0.035 | 1.10 | 0.04 |
| mt09mif010cb | t | Morter industrial per a obra de paleta, de ciment, color gris, categoria M-5 (resistència a compressió 5 N/mm²), subministrat a granel, segons UNE-EN 998-2. (material) | 0.022 | 30.98 | 0.68 |
| mt08aaa010a | m³ | Aigua. (material) | 0.014 | 1.50 | 0.02 |
| mt08cem011a | kg | Ciment Pòrtland CEM II/B-L 32,5 R, color gris, en sacs, segons UNE-EN 197-1. (material) | 24.358 | 0.10 | 2.44 |
| mt01arg006 | t | Sorra de cantera, per a formigó preparat en obra. (material) | 0.033 | 16.79 | 0.55 |
| mt01arg007a | t | Àrid gruixut homogeneïtzat, de mida màxima 12 mm. (material) | 0.066 | 16.64 | 1.10 |
| mt50spa050m | m³ | Tauló de fusta de pi, dimensions 20x7,2 cm. (material) | 0.004 | 305.00 | 1.22 |
| mt50spa101 | kg | Claus d'acer. (material) | 0.053 | 1.30 | 0.07 |
| mt50spa081a | U | Puntal metàl·lic telescòpic, de fins a 3 m d'altura. (material) | 0.014 | 13.37 | 0.19 |
| mq06hor010 | h | Formigonera. (maquinària) | 0.034 | 1.68 | 0.06 |
| mq06mms010 | h | Mesclador continu amb sitja, per a morter industrial en sec, subministrat a granel. (maquinària) | 0.079 | 1.73 | 0.14 |
| mo021 | h | Oficial 1ª construcció en treballs de ram de paleta. (mà d'obra) | 0.119 | 25.08 | 2.98 |
| mo114 | h | Peó ordinari construcció en treballs de ram de paleta. (mà d'obra) | 0.146 | 21.69 | 3.17 |
| mo043 | h | Oficial 1ª ferrallista. (mà d'obra) | 0.031 | 26.20 | 0.81 |
| mo090 | h | Ajudant ferrallista. (mà d'obra) | 0.031 | 23.79 | 0.74 |
| % | % | Costos directes complementaris | 2 % | 37.88 | 0.76 |
|  |  | Costos directes |  |  | 38.64 |
