# Llinda portant prefabricada de formigó cel·lular, 225x25x30 cm, rebuda amb morter per a junts fins, recolzada sobre els brancals

- Propietat de l'arxiu: CYPE INGENIEROS, S.A.
- Format: FIEBDC-3/2002
- Divisa: EUR
- Costos indirectes: 3.00 %
- IVA: 21.00 %

**FCH050** U Llinda portant prefabricada de formigó cel·lular, 225x25x30 cm, rebuda amb morter per a junts fins, recolzada sobre els brancals.
Llinda portant prefabricada de formigó cel·lular, 225x25x30 cm, rebuda amb morter per a junts fins, recolzada sobre els brancals.
Inclou: Neteja i preparació del plànol de suport. Replanteig del nivell de suport de la llinda. Presentació de la llinda. Aplomat i anivellació. Segellat de juntes i neteja de la llinda.
Criteri d'amidament de projecte: Nombre d'unitats previstes, segons documentació gràfica de Projecte.
Criteri de mesura d'obra: Es mesurarà el nombre d'unitats realment executades segons especificacions de Projecte.

| Codi | Ut | Descripció | Rendiment | Preu | Import |
|---|---|---|---|---|---|
| mt09mif065a | kg | Morter per a junts fins, compost per ciment blanc, calç grassa, sorra silícia i additiu retenidor d'aigua a base de cel·lulosa, d'aplicació en fàbriques de bloc de formigó cel·lular, subministrat en sacs de 25 kg, segons UNE-EN 998-2. (material) | 2.120 | 0.55 | 1.17 |
| mt02bhc018eg | U | Llinda portant prefabricada de formigó cel·lular, 225x25x30 cm. (material) | 1.000 | 160.65 | 160.65 |
| mo020 | h | Oficial 1ª construcció. (mà d'obra) | 0.122 | 24.50 | 2.99 |
| mo113 | h | Peó ordinari construcció. (mà d'obra) | 0.122 | 20.46 | 2.50 |
| % | % | Costos directes complementaris | 2 % | 167.31 | 3.35 |
|  |  | Costos directes |  |  | 170.66 |
