# Calaix túnel de persiana enrotllable, de poliestirè expandit

- Propietat de l'arxiu: CYPE Ingenieros S.A.
- Format: FIEBDC-3/2016
- Programa: Generador de preus de la construcció. CYPE Ingenieros, S.A.
- Data: 25/01/2025
- Divisa: EUR
- Costos indirectes: 3 %
- IVA: 21 %

## F Façanes i particions

### FC Llindars, carregadors i calaixos de persianes

#### FCP De poliestirè expandit

**FCP010** U Calaix túnel de persiana enrotllable, de poliestirè expandit.
Calaix túnel de persiana enrotllable de poliestirè expandit (EPS), de 30 kg/m³ de densitat, reforçat amb varetes d'acer, de 22 cm d'amplada, 25 cm d'altura i 100 cm de longitud, per revestir.
Criteri de valoració econòmica: El preu no inclou la llinda. El preu no inclou a persiana. El preu no inclou el revestiment.
Inclou: Neteja i anivellació de la superfície de suport. Replanteig i marcat d'eixos de recolzament en el forat de pas. Col·locació de la caixa de persiana. Anivellació i aplomat.
Criteri d'amidament de projecte: Nombre d'unitats previstes, segons documentació gràfica de Projecte.
Criteri de mesura d'obra: Es mesurarà el nombre d'unitats realment executades segons especificacions de Projecte.

| Codi | Ut | Descripció | Rendiment | Preu | Import |
|---|---|---|---|---|---|
| mt20cap010aa | U | Calaix túnel de persiana enrotllable de poliestirè expandit (EPS), de 30 kg/m³ de densitat, reforçat amb varetes d'acer, de 22 cm d'amplada, 25 cm d'altura i 100 cm de longitud; amb plaques de contenció, testeres, ancoratges, eix, rodaments, tapa de registre inferior i guies. (material) | 1 | 97 | 97.000 |
| mo011 | h | Oficial 1ª muntador. (mà d'obra) | 0.18 | 30.63 | 5.513 |
| mo080 | h | Ajudant muntador. (mà d'obra) | 0.18 | 26.39 | 4.750 |
| % | % | Costos directes complementaris | 2 % | 107.263 | 2.145 |
|  |  | Costos directes |  |  | 109.408 |

Residus:
- col·locació: mt20cap010aa; factor de residu 0.0525556

## Recursos

**mt20cap010aa** U Calaix túnel de persiana enrotllable de poliestirè expandit (EPS)
Dades tècniques: Cost energètic 55.686 MJ; Emissió de CO2 2.591 kg; Codi LER 17 06 04; Massa de l'element 0.9 kg; Volum 0.0015 m3
