# Full exterior de mitgera de dos fulls, de fàbrica de maó ceràmic per a revestir

- Propietat de l'arxiu: CYPE Ingenieros S.A.
- Format: FIEBDC-3/2016
- Programa: Generador de preus de la construcció. CYPE Ingenieros, S.A.
- Data: 11/03/2024
- Divisa: EUR
- Costos indirectes: 3 %
- IVA: 21 %

## F Façanes i particions

### FF Fàbrica no estructural

#### FFM Full exterior per a revestir en mitgera de dos fulls

**FFM010** m² Full exterior de mitgera de dos fulls, de fàbrica de maó ceràmic per a revestir.
Full exterior de mitgera de dos fulls, de 14 cm d'espessor, de fàbrica de maó ceràmic buit (H-16), per revestir, 24x19x14 cm, amb junts horitzontals i verticals de 10 mm d'espessor, rebuda amb morter de ciment industrial, color gris, M-5, subministrat a granel.
Inclou: Definició dels plans de mitgera mitjançant ploms. Replanteig, planta a planta. Marcat en els pilars dels nivells de referència general de planta i de nivell de paviment. Seient de la primera filada sobre capa de morter. Col·locació i aplomat de mires de referència. Estesa de fils entre mires. Col·locació de ploms fixos a les arestes. Col·locació de les peces per filades a nivell. Trobades de la fàbrica amb façanes, pilars i envans. Trobada de la fàbrica amb el forjat superior. Neteja del parament.
Criteri d'amidament de projecte: Superfície mesurada segons documentació gràfica de Projecte, sense duplicar cantonades ni encontres.
Criteri de mesura d'obra: Es mesurarà la superfície realment executada segons especificacions de Projecte, sense duplicar cantonades ni encontres.

| Codi | Ut | Descripció | Rendiment | Preu | Import |
|---|---|---|---|---|---|
| mt04lcc010e | U | Maó ceràmic buit (H-16), per revestir, 24x19x14 cm, per a ús en fàbrica protegida (peça P), densitat 780 kg/m³, segons UNE-EN 771-1. (material) | 22 | 0.46 | 10.120 |
| mt08aaa010a | m³ | Aigua. (material) | 0.004 | 1.5 | 0.006 |
| mt09mif010cb | t | Morter industrial per a obra de paleta, de ciment, color gris, categoria M-5 (resistència a compressió 5 N/mm²), subministrat a granel, segons UNE-EN 998-2. (material) | 0.024 | 50.2 | 1.205 |
| mq06mms010 | h | Mesclador continu amb sitja, per a morter industrial en sec, subministrat a granel. (maquinària) | 0.09 | 1.94 | 0.175 |
| mo021 | h | Oficial 1ª construcció en treballs de ram de paleta. (mà d'obra) | 0.466 | 28.42 | 13.244 |
| mo114 | h | Peó ordinari construcció en treballs de ram de paleta. (mà d'obra) | 0.263 | 23.81 | 6.262 |
| % | % | Costos directes complementaris | 3 % | 31.012 | 0.930 |
|  |  | Costos directes |  |  | 31.942 |

Residus:
- col·locació: mt04lcc010e; factor de residu 0.021
- col·locació: mt09mif010cb; factor de residu 0.0189

## Recursos

**mt04lcc010e** U Maó ceràmic buit (H-16)
Dades tècniques: Cost energètic 17.415 MJ; Emissió de CO2 1.207 kg; Codi LER 17 01 02; Massa de l'element 5.14 kg; Volum 0.004112 m3
Residus:
- embalatge: re170201 Fusta. (component de residu); rendiment 0.017 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3
