# Mur de mitgera, de 25 cm d'espessor de fàbrica

- Propietat de l'arxiu: CYPE INGENIEROS, S.A.
- Format: FIEBDC-3/2002
- Divisa: EUR
- Costos indirectes: 3.00 %
- IVA: 21.00 %

**FFM060** m² Mur de mitgera, de 25 cm d'espessor de fàbrica, de bloc ceràmic encadellat per revestir, 25x30x25 cm, amb buits verticals que permeten el pas d'instal·lacions sense regates, rebuda amb morter de ciment industrial, color gris, M-5, subministrat a granel.
Execució de mur de mitgera de 25 cm d'espessor de fàbrica, de bloc ceràmic encadellat per revestir, 25x30x25 cm, amb buits verticals que permeten el pas d'instal·lacions sense regates, rebuda amb morter de ciment industrial, color gris, M-5, subministrat a granel. Inclús replanteig, anivellació i aplomat, minves i ruptures, lligadures, execució de trobades i punts singulars i neteja.
Inclou: Definició dels plans de mitgera mitjançant ploms. Replanteig, planta a planta. Marcat en els pilars dels nivells de referència general de planta i de nivell de paviment. Seient de la primera filada sobre capa de morter. Col·locació i aplomat de mires de referència. Estesa de fils entre mires. Col·locació de ploms fixos a les arestes. Col·locació de les peces per filades a nivell. Trobades de la fàbrica amb façanes, pilars i envans. Trobada de la fàbrica amb el forjat superior. Neteja del parament.
Criteri d'amidament de projecte: Superfície mesurada segons documentació gràfica de Projecte, sense duplicar cantonades ni encontres.
Criteri de mesura d'obra: Es mesurarà la superfície realment executada segons especificacions de Projecte, sense duplicar cantonades ni encontres.

| Codi | Ut | Descripció | Rendiment | Preu | Import |
|---|---|---|---|---|---|
| mt04lkk030a | U | Bloc ceràmic encadellat per revestir, 25x30x25 cm, amb buits verticals que permeten el pas d'instal·lacions sense regates, amb aïllament global de 50 dB(A) entri 100 i 5000 Hz, per a ús en fàbrica protegida (peça P), densitat 754 kg/m³, segons UNE-EN 771-1. (material) | 12.900 | 1.93 | 24.90 |
| mt08aaa010a | m³ | Aigua. (material) | 0.006 | 1.50 | 0.01 |
| mt09mif010cb | t | Morter industrial per a obra de paleta, de ciment, color gris, categoria M-5 (resistència a compressió 5 N/mm²), subministrat a granel, segons UNE-EN 998-2. (material) | 0.034 | 30.98 | 1.05 |
| mq06mms010 | h | Mesclador continu amb sitja, per a morter industrial en sec, subministrat a granel. (maquinària) | 0.129 | 1.73 | 0.22 |
| mo021 | h | Oficial 1ª construcció en treballs de ram de paleta. (mà d'obra) | 0.649 | 23.78 | 15.43 |
| mo114 | h | Peó ordinari construcció en treballs de ram de paleta. (mà d'obra) | 0.367 | 19.83 | 7.28 |
| % | % | Costos directes complementaris | 3 % | 48.89 | 1.47 |
|  |  | Costos directes |  |  | 50.36 |
