# Façana lleugera de panell simple nervat de GRC fotocatalític, tipus làmina enrigidida

- Propietat de l'arxiu: CYPE Ingenieros S.A.
- Format: FIEBDC-3/2016
- Programa: Generador de preus de la construcció. CYPE Ingenieros, S.A.
- Data: 13/06/2024
- Divisa: EUR
- Costos indirectes: 3 %
- IVA: 21 %

## F Façanes i particions

### FL Façanes lleugeres

#### FLG De panells de GRC

**FLG011** m² Façana lleugera de panell simple nervat de GRC fotocatalític, tipus làmina enrigidida.
Façana lleugera de panell simple nervat de GRC fotocatalític tipus làmina enrigidida, de 10 mm d'espessor, 3 m d'amplada màxima i 6 m² de superfície màxima, textura llisa, color blanc, amb inclusió o delimitació de buits; fixació dels panells al forjat amb elements metàl·lics de connexió, fixats a la vegada amb cargols M12 d'acer zincat. Inclús emprimació, silicona neutra i cordó d'escuma de polietilè expandit de cel·les tancades per al segellat de junts.
Inclou: Replanteig de panells i elements d'ancoratge. Posicionat del panell en el seu lloc de col·locació. Aplom i apuntalament del panell. Fixació dels ancoratges amb cargols. Resolució de punts singulars. Repàs de panells. Segellat de junts.
Criteri d'amidament de projecte: Superfície mesurada segons documentació gràfica de Projecte, sense duplicar cantonades ni encontres, deduint els buits de superfície major de 3 m².
Criteri de mesura d'obra: Es mesurarà la superfície realment executada segons especificacions de Projecte, sense duplicar cantonades ni encontres, deduint els buits de superfície major de 3 m².

| Codi | Ut | Descripció | Rendiment | Preu | Import |
|---|---|---|---|---|---|
| mt12pgi010ab | m² | Panell simple nervat de GRC fotocatalític tipus làmina enrigidida, de 10 mm d'espessor, 3 m d'amplada màxima i 6 m² de superfície màxima, textura llisa, color blanc; amb un perfil d'acer zincat incorporat en la cara posterior, per a la fixació mecànica del panell als elements metàl·lics de connexió; amb el preu incrementat el 5% en concepte de peces especials per a la resolució de punts singulars. (material) | 1 | 119.7 | 119.700 |
| mt12pgg100a | U | Repercussió, per m² de façana de panell de GRC, de peces especials i elements metàl·lics per a connexió entre panells i entre panells i elements estructurals, cargols M12, d'acer zincat, amb virolles, per a la fixació mecànica dels elements de connexió al panell i al forjat, emprimació, silicona neutra i cordó d'escuma de polietilè expandit de cel·les tancades per al segellat de junts. (material) | 1 | 3 | 3.000 |
| mq07gte010c | h | Grua autopropulsada de braç telescòpic amb una capacitat d'elevació de 30 t i 27 m d'altura màxima de treball. (maquinària) | 0.03 | 75.04 | 2.251 |
| mo050 | h | Oficial 1ª muntador de panells prefabricats de formigó. (mà d'obra) | 0.225 | 29.34 | 6.602 |
| mo097 | h | Ajudant muntador de panells prefabricats de formigó. (mà d'obra) | 0.225 | 25.28 | 5.688 |
| % | % | Costos directes complementaris | 2 % | 137.241 | 2.745 |
|  |  | Costos directes |  |  | 139.986 |

Residus:
- col·locació: mt12pgi010ab; factor de residu 0.0084

## Recursos

**mt12pgi010ab** m² Panell simple nervat de GRC fotocatalític tipus làmina enrigidida
Dades tècniques: Cost energètic 179.005 MJ; Emissió de CO2 4.429 kg; Codi LER 17 01 01; Massa de l'element 35 kg; Volum 0.023333 m3
Residus:
- embalatge: re170201 Fusta. (component de residu); rendiment 0.841 kg; Codi LER 17 02 01; Massa de l'element 1 kg; Volum 0.000909 m3
- embalatge: re170203 Plàstic. (component de residu); rendiment 0.3 kg; Codi LER 17 02 03; Massa de l'element 1 kg; Volum 0.001667 m3
