# Façana lleugera de panells sandvitx. Sistema Sate-Wall "THERMOCHIP"

- Propietat de l'arxiu: CYPE Ingenieros S.A.
- Format: FIEBDC-3/2016
- Programa: Generador de preus de la construcció. CYPE Ingenieros, S.A.
- Data: 30/11/2021
- Divisa: EUR
- Costos indirectes: 3 %
- IVA: 21 %

## F Façanes i particions

### FL Façanes lleugeres

#### FLY Sistemes de façana lleugera

**FLY400** m² Façana lleugera de panells sandvitx. Sistema Sate-Wall "THERMOCHIP".
Façana lleugera de panells sandvitx. Sistema Sate-Wall "THERMOCHIP", format per: PANELL EXTERIOR: panell sandvitx encadellat en les quatre cares, Thermochip Sate, TFBCY 12-80-12 "THERMOCHIP", compost de: cara exterior de placa de ciment reforçat amb fibres, de 12 mm d'espessor, nucli aïllant d'escuma de poliestirè extrusor de 80 mm d'espessor i cara interior de placa de guix reforçat amb fibres, de 12 mm d'espessor, de 2400x550 mm, transmitància tèrmica 0,405 W/(m²K), Euroclasse B-s1, d0 de reacció al foc, segons UNE-EN 13501-1, fixat al suport amb cargols autotaladrants de cap aixamfranat, d'acer zincat; PANELL INTERIOR: panell sandvitx encadellat en les quatre cares, Thermochip Wall, TPLYY 15-12-80-12 "THERMOCHIP", compost de: cara exterior de placa de guix reforçat amb fibres, de 12 mm d'espessor, nucli aïllant d'escuma de poliestirè extrusor de 80 mm d'espessor i cara interior de placa de guix reforçat amb fibres, de 12 mm d'espessor i de placa de guix laminat resistent al foc de 15 mm d'espessor, de 2400x550 mm, transmitància tèrmica 0,412 W/(m²K), Euroclasse B-s1, d0 de reacció al foc, segons UNE-EN 13501-1, fixat al suport amb cargols autotaladrants de cap aixamfranat, d'acer zincat. Inclús pasta de segellament i cinta microperforada de paper, per al segellat de junts entre panells interiors.
Inclou: Preparació de la superfície suport. Replanteig i tall dels panells. Col·locació i fixació del panell sandvitx exterior. Segellat de junts. Resolució dels punts singulars. Col·locació i fixació del panell sandvitx interior. Segellat de junts.
Criteri d'amidament de projecte: Superfície mesurada segons documentació gràfica de Projecte, sense duplicar cantonades ni encontres, deduint els buits de superfície major de 3 m².
Criteri de mesura d'obra: Es mesurarà la superfície realment executada segons especificacions de Projecte, sense duplicar cantonades ni encontres, deduint els buits de superfície major de 3 m².
Criteri de valoració econòmica: El preu no inclou l'estructura suport ni el revestiment.

| Codi | Ut | Descripció | Rendiment | Preu | Import |
|---|---|---|---|---|---|
| mt13pst020q | m² | Panell sandvitx encadellat en les quatre cares, Thermochip Sate, TFBCY 12-80-12 "THERMOCHIP", compost de: cara exterior de placa de ciment reforçat amb fibres, de 12 mm d'espessor, nucli aïllant d'escuma de poliestirè extrusor de 80 mm d'espessor i cara interior de placa de guix reforçat amb fibres, de 12 mm d'espessor, de 2400x550 mm, transmitància tèrmica 0,405 W/(m²K), Euroclasse B-s1, d0 de reacció al foc, segons UNE-EN 13501-1. (material) | 1.05 | 55.89 | 58.685 |
| mt13pst120j | U | Cargol autoforadant de cap aixamfranat, d'acer zincat, de 4,8 mm de diàmetre i 140 mm de longitud. (material) | 12 | 0.26 | 3.120 |
| mt13pst030qc | m² | Panell sandvitx encadellat en les quatre cares, Thermochip Wall, TPLYY 15-12-80-12 "THERMOCHIP", compost de: cara exterior de placa de guix reforçat amb fibres, de 12 mm d'espessor, nucli aïllant d'escuma de poliestirè extrusor de 80 mm d'espessor i cara interior de placa de guix reforçat amb fibres, de 12 mm d'espessor i de placa de guix laminat resistent al foc de 15 mm d'espessor, de 2400x550 mm, transmitància tèrmica 0,412 W/(m²K), Euroclasse B-s1, d0 de reacció al foc, segons UNE-EN 13501-1. (material) | 1.05 | 60.89 | 63.935 |
| mt13pst120k | U | Cargol autoforadant de cap aixamfranat, d'acer zincat, de 4,8 mm de diàmetre i 160 mm de longitud. (material) | 12 | 0.34 | 4.080 |
| mt12psg030a | kg | Pasta de segellament, segons UNE-EN 13963. (material) | 0.15 | 1.1 | 0.165 |
| mt12psg040a | m | Cinta microperforada de paper, segons UNE-EN 13963. (material) | 2.1 | 0.03 | 0.063 |
| mo054 | h | Oficial 1ª muntador d'aïllaments. (mà d'obra) | 0.254 | 25.32 | 6.431 |
| mo101 | h | Ajudant muntador d'aïllaments. (mà d'obra) | 0.254 | 21.77 | 5.530 |
| % | % | Costos directes complementaris | 2 % | 142.009 | 2.840 |
|  |  | Costos directes |  |  | 144.849 |

Residus:
- col·locació: mt13pst020q; factor de residu 0.029767
- col·locació: mt13pst030qc; factor de residu 0.027674
- col·locació: mt12psg030a Pasta de segellament, segons UNE-EN 13963; factor de residu 0.06
- col·locació: mt12psg040a Cinta microperforada de paper, segons UNE-EN 13963; factor de residu 0.0440299

## Recursos

**mt13pst020q** m² Panell sandvitx encadellat en les quatre cares
Dades tècniques: Cost energètic 1.918 MJ; Emissió de CO2 33.568 kg; Codi LER 17 08 02; Massa de l'element 31.94 kg; Volum 0.03194 m3
Residus:
- embalatge: re170203 Plàstic. (component de residu); rendiment 0.008 kg; Codi LER 17 02 03; Massa de l'element 1 kg; Volum 0.001667 m3

**mt13pst030qc** m² Panell sandvitx encadellat en les quatre cares
Dades tècniques: Cost energètic 2.497 MJ; Emissió de CO2 46.036 kg; Codi LER 17 08 02; Massa de l'element 43.81 kg; Volum 0.04381 m3
Residus:
- embalatge: re170203 Plàstic; rendiment 0.009 kg

**mt12psg030a** kg Pasta de segellament, segons UNE-EN 13963
Dades tècniques: Cost energètic 4.839 MJ; Emissió de CO2 0.229 kg; Codi LER 17 08 02; Massa de l'element 1 kg; Volum 0.001 m3
Residus:
- embalatge: re170203 Plàstic; rendiment 0.02 kg

**mt12psg040a** m Cinta microperforada de paper, segons UNE-EN 13963
Dades tècniques: Cost energètic 0.004 MJ; Emissió de CO2 0.006 kg; Codi LER 20 01 01; Massa de l'element 0.0067 kg; Volum 0.000009 m3
