# Tancament envidrat amb perfils en "U" de vidre imprès

- Propietat de l'arxiu: CYPE Ingenieros S.A.
- Format: FIEBDC-3/2016
- Programa: Generador de preus de la construcció. CYPE Ingenieros, S.A.
- Data: 11/03/2024
- Divisa: EUR
- Costos indirectes: 3 %
- IVA: 21 %

## F Façanes i particions

### FU Tancaments envidrats i particions de vidre

#### FUO Tancaments envidrats amb perfils en "U" de vidre imprès

**FUO010** m² Tancament envidrat amb perfils en "U" de vidre imprès.
Tancament envidrat pla amb perfils en "U" de vidre imprès translúcid sense armar, de 41+232+41 mm i 6 mm de gruix, col·locats en pinta per paret simple. Inclús bastidor, accessoris de muntatge, perfils de vora, silicona incolora per a segellat de junts i material auxiliar.
Inclou: Rebut del bastidor a obra. Col·locació dels accessoris de muntatge. Muntatge dels perfils en "U". Col·locació dels perfils d'acabat. Segellat de junts.
Criteri d'amidament de projecte: Superfície mesurada segons documentació gràfica de Projecte, sense duplicar cantonades ni encontres, deduint els buits de superfície major de 3 m².
Criteri de mesura d'obra: Es mesurarà la superfície realment executada segons especificacions de Projecte, sense duplicar cantonades ni encontres, deduint els buits de superfície major de 3 m².

| Codi | Ut | Descripció | Rendiment | Preu | Import |
|---|---|---|---|---|---|
| mt21vcg010a | m² | Vidre imprès translúcid sense armar de perfil en "U", de 41+232+41 mm i 6 mm de gruix, amb bastidor, perfils de vora i accessoris de muntatge. Segons UNE-EN 572-7 i UNE-EN 572-9. (material) | 1.012 | 61.2 | 61.934 |
| mt21vva015a | U | Cartutx de 310 ml de silicona neutra, incolora, duresa Shore A aproximada de 23, segons UNE-EN ISO 868 i recuperació elàstica >=80%, segons UNE-EN ISO 7389. (material) | 0.58 | 5.77 | 3.347 |
| mt21vva021 | U | Material auxiliar per la col·locació de vidres. (material) | 2 | 1.26 | 2.520 |
| mo055 | h | Oficial 1ª vidrier. (mà d'obra) | 0.719 | 28.33 | 20.369 |
| mo110 | h | Ajudant vidrier. (mà d'obra) | 0.719 | 27.26 | 19.600 |
| % | % | Costos directes complementaris | 2 % | 107.770 | 2.155 |
|  |  | Costos directes |  |  | 109.925 |

Residus:
- col·locació: mt21vcg010a; factor de residu 0.00842585
- col·locació: mt21vva015a; factor de residu 0.06

## Recursos

**mt21vcg010a** m² Vidre imprès translúcid sense armar de perfil en "U"
Dades tècniques: Cost energètic 292.481 MJ; Emissió de CO2 21.874 kg; Codi LER 17 02 02; Massa de l'element 19.5 kg; Volum 0.0195 m3
Residus:
- embalatge: re170604 Materials d'aïllament diferents dels especificats en els codis 17 06 01 i 17 06 03. (component de residu); rendiment 0.014 kg; Codi LER 17 06 04; Massa de l'element 1 kg; Volum 0.001667 m3

**mt21vva015a** U Cartutx de 310 ml de silicona neutra
Dades tècniques: Cost energètic 87.088 MJ; Emissió de CO2 3.667 kg; Codi LER 17 09 04; Massa de l'element 0.45 kg; Volum 0.0003 m3
Residus:
- embalatge: re170203 Plàstic. (component de residu); rendiment 0.1 kg; Codi LER 17 02 03; Massa de l'element 1 kg; Volum 0.001667 m3
