# Punt d'interconnexió de cables de fibra òptica

- Propietat de l'arxiu: CYPE Ingenieros S.A.
- Format: FIEBDC-3/2016
- Programa: Generador de preus de la construcció. CYPE Ingenieros, S.A.
- Data: 11/03/2024
- Divisa: EUR
- Costos indirectes: 3 %
- IVA: 21 %

## I Instal·lacions

### IA Audiovisuals

#### IAO Xarxa de cables de fibra òptica

**IAO012** U Punt d'interconnexió de cables de fibra òptica.
Punt d'interconnexió de cables de fibra òptica, per a 6 fibres òptiques, format per caixa mural d'acer galvanitzat, com a registre principal de cables de fibra òptica; 6 connectors i 6 adaptadors SC simple per a fibres òptiques monomode. Inclús tancament amb clau, accessoris necessaris per la seva correcta instal·lació, peces especials i fixacions.
Inclou: Col·locació de l'armari mural. Col·locació dels connectors. Connexionat i comprovació del seu correcte funcionament.
Criteri d'amidament de projecte: Nombre d'unitats previstes, segons documentació gràfica de Projecte.
Criteri de mesura d'obra: Es mesurarà el nombre d'unitats realment executades segons especificacions de Projecte.

| Codi | Ut | Descripció | Rendiment | Preu | Import |
|---|---|---|---|---|---|
| mt40foa030c | U | Caixa mural amb capacitat per a 6 connectors tipus SC simple, d'acer galvanitzat, de 200x140x30 mm, per a instal·lacions de fibra òptica. Inclús tancament amb clau, accessoris i fixacions. (material) | 1 | 53.87 | 53.870 |
| mt40fod020a | U | Connector tipus SC/APC simple monomode, per a instal·lacions de fibra òptica. (material) | 6 | 7.36 | 44.160 |
| mt40fod030a | U | Adaptador tipus SC simple monomode, per a instal·lacions de fibra òptica. (material) | 6 | 6.22 | 37.320 |
| mo001 | h | Oficial 1ª instal·lador de telecomunicacions. (mà d'obra) | 0.959 | 29.34 | 28.137 |
| mo056 | h | Ajudant instal·lador de telecomunicacions. (mà d'obra) | 0.959 | 25.25 | 24.215 |
| % | % | Costos directes complementaris | 2 % | 187.702 | 3.754 |
|  |  | Costos directes |  |  | 191.456 |

## Recursos

**mt40foa030c** U Caixa mural amb capacitat per a 6 connectors tipus SC simple
Dades tècniques: Cost energètic 0.018 MJ; Emissió de CO2 0.028 kg
Residus:
- embalatge: re150101 Envasos de paper i cartró. (component de residu); rendiment 0.033 kg; Codi LER 15 01 01; Massa de l'element 1 kg; Volum 0.001333 m3

**mt40fod020a** U Connector tipus SC/APC simple monomode, per a instal·lacions de fibra òptica
Dades tècniques: Cost energètic 2.988 MJ; Emissió de CO2 0.214 kg
Residus:
- embalatge: re150101 Envasos de paper i cartró; rendiment 0.072 kg

**mt40fod030a** U Adaptador tipus SC simple monomode, per a instal·lacions de fibra òptica
Dades tècniques: Cost energètic 0.017 MJ; Emissió de CO2 0.027 kg
Residus:
- embalatge: re150101 Envasos de paper i cartró; rendiment 0.032 kg
