# Roseta de fibra òptica

- Propietat de l'arxiu: CYPE Ingenieros S.A.
- Format: FIEBDC-3/2016
- Programa: Generador de preus de la construcció. CYPE Ingenieros, S.A.
- Data: 11/03/2024
- Divisa: EUR
- Costos indirectes: 3 %
- IVA: 21 %

## I Instal·lacions

### IA Audiovisuals

#### IAO Xarxa de cables de fibra òptica

**IAO035** U Roseta de fibra òptica.
Roseta de fibra òptica formada per connector tipus SC doble i caixa de superfície.
Inclou: Col·locació. Connexionat i comprovació del seu correcte funcionament.
Criteri d'amidament de projecte: Nombre d'unitats previstes, segons documentació gràfica de Projecte.
Criteri de mesura d'obra: Es mesurarà el nombre d'unitats realment executades segons especificacions de Projecte.

| Codi | Ut | Descripció | Rendiment | Preu | Import |
|---|---|---|---|---|---|
| mt40fod035a | U | Roseta de fibra òptica formada per connector tipus SC doble i caixa de superfície. (material) | 1 | 25.16 | 25.160 |
| mo001 | h | Oficial 1ª instal·lador de telecomunicacions. (mà d'obra) | 0.3 | 29.34 | 8.802 |
| % | % | Costos directes complementaris | 2 % | 33.962 | 0.679 |
|  |  | Costos directes |  |  | 34.641 |

## Recursos

**mt40fod035a** U Roseta de fibra òptica formada per connector tipus SC doble i caixa de superfície
Dades tècniques: Cost energètic 1.853 MJ; Emissió de CO2 0.119 kg
Residus:
- embalatge: re150101 Envasos de paper i cartró. (component de residu); rendiment 0.032 kg; Codi LER 15 01 01; Massa de l'element 1 kg; Volum 0.001333 m3
