# Derivació per a línia frigorífica de líquid, de descàrrega de gas i de succió de gas

- Propietat de l'arxiu: CYPE Ingenieros S.A.
- Format: FIEBDC-3/2016
- Programa: Generador de preus de la construcció. CYPE Ingenieros, S.A.
- Data: 13/06/2024
- Divisa: EUR
- Costos indirectes: 3 %
- IVA: 21 %

## I Instal·lacions

### IB Sistemes de climatització

#### IBF Sistema VRF (Fujitsu)

**IBF515** U Derivació per a línia frigorífica de líquid, de descàrrega de gas i de succió de gas.
Derivació de línia frigorífica formada per conjunt de tres junts, un per a la línia de líquid, un altre per a la línia de descàrrega de gas i un altre per a la línia de succió de gas, model UTP-BX090A "FUJITSU", amb una potència frigorífica total menor de 28 kW de les unitats interiors connectades aigües avall.
Inclou: Connexionat.
Criteri d'amidament de projecte: Nombre d'unitats previstes, segons documentació gràfica de Projecte.
Criteri de mesura d'obra: Es mesurarà el nombre d'unitats realment executades segons especificacions de Projecte.

| Codi | Ut | Descripció | Rendiment | Preu | Import |
|---|---|---|---|---|---|
| mt42fuj480a | U | Conjunt de tres junts, un per a la línia de líquid, un altre per a la línia de descàrrega de gas i un altre per a la línia de succió de gas, model UTP-BX090A "FUJITSU", amb una potència frigorífica total menor de 28 kW de les unitats interiors connectades aigües avall. (material) | 1 | 135 | 135.000 |
| mo005 | h | Oficial 1ª instal·lador de climatització. (mà d'obra) | 0.06 | 29.34 | 1.760 |
| mo104 | h | Ajudant instal·lador de climatització. (mà d'obra) | 0.06 | 25.25 | 1.515 |
| % | % | Costos directes complementaris | 2 % | 138.275 | 2.766 |
|  |  | Costos directes |  |  | 141.041 |
