# Unitat exterior d'aire condicionat, amb recuperació de calor, per a sistema VRF

- Propietat de l'arxiu: CYPE Ingenieros S.A.
- Format: FIEBDC-3/2016
- Programa: Generador de preus de la construcció. CYPE Ingenieros, S.A.
- Data: 11/03/2024
- Divisa: EUR
- Costos indirectes: 3 %
- IVA: 21 %

## I Instal·lacions

### IB Sistemes de climatització

#### IBW Sistema VRF (Mitsubishi Heavy Industries)

**IBW355** U Unitat exterior d'aire condicionat, amb recuperació de calor, per a sistema VRF.
Unitat exterior d'aire condicionat, sistema aire-aire multi-split KXZR2 Smart amb cabal variable de refrigerant i recuperació de calor, model FDC224KXZRE2 "MITSUBISHI HEAVY INDUSTRIES", per a gas R-410A, alimentació trifàsica (400V/50Hz), potència frigorífica 22,4 kW (temperatura de bulb sec de l'aire exterior 35°C, temperatura de bulb humit de l'aire interior 19°C), SEER 6,21, EER 3,89, consum elèctric nominal en refrigeració 5,76 kW, potència calorífica 22,4 kW (temperatura de bulb humit de l'aire exterior 6°C, temperatura de bulb sec de l'aire interior 20°C), SCOP 4,06, COP 4,25, consum elèctric nominal en calefacció 5,27 kW, dimensions 1697x1350x720 mm, pes 305 kg, nivell sonor 58 dBA, cabal d'aire 13500 m³/h, nº màxim d'unitats interiors connectables 29, rang de capacitat connectable 50 - 200%.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42mhi342a | U | Unitat exterior d'aire condicionat, sistema aire-aire multi-split KXZR2 Smart amb cabal variable de refrigerant i recuperació de calor, model FDC224KXZRE2 "MITSUBISHI HEAVY INDUSTRIES", per a gas R-410A, alimentació trifàsica (400V/50Hz), potència frigorífica 22,4 kW (temperatura de bulb sec de l'aire exterior 35°C, temperatura de bulb humit de l'aire interior 19°C), SEER 6,21, EER 3,89, consum elèctric nominal en refrigeració 5,76 kW, potència calorífica 22,4 kW (temperatura de bulb humit de l'aire exterior 6°C, temperatura de bulb sec de l'aire interior 20°C), SCOP 4,06, COP 4,25, consum elèctric nominal en calefacció 5,27 kW, dimensions 1697x1350x720 mm, pes 305 kg, nivell sonor 58 dBA, cabal d'aire 13500 m³/h, nº màxim d'unitats interiors connectables 29, rang de capacitat connectable 50 - 200%. (material) | 1 | 14202 | 14202.000 |
| mo005 | h | Oficial 1ª instal·lador de climatització. (mà d'obra) | 7.212 | 29.34 | 211.600 |
| mo104 | h | Ajudant instal·lador de climatització. (mà d'obra) | 7.212 | 25.25 | 182.103 |
| % | % | Costos directes complementaris | 2 % | 14595.703 | 291.914 |
|  |  | Costos directes |  |  | 14887.617 |

## Recursos

**mt42mhi342a** U Unitat exterior d'aire condicionat
Dades tècniques: Cost energètic 14010.939 MJ; Emissió de CO2 958.835 kg
Residus:
- embalatge: re150101 Envasos de paper i cartró. (component de residu); rendiment 0.18 kg; Codi LER 15 01 01; Massa de l'element 1 kg; Volum 0.001333 m3
- embalatge: re170203 Plàstic. (component de residu); rendiment 0.09 kg; Codi LER 17 02 03; Massa de l'element 1 kg; Volum 0.001667 m3
