# Controlador de cabal per a recuperació de calor

- Propietat de l'arxiu: CYPE Ingenieros S.A.
- Format: FIEBDC-3/2016
- Programa: Generador de preus de la construcció. CYPE Ingenieros, S.A.
- Data: 11/03/2024
- Divisa: EUR
- Costos indirectes: 3 %
- IVA: 21 %

## I Instal·lacions

### IB Sistemes de climatització

#### IBW Sistema VRF (Mitsubishi Heavy Industries)

**IBW370** U Controlador de cabal per a recuperació de calor.
Controlador de cabal de línia frigorífica, de 1 sortida per a gas R-410A, sistema aire-aire multi-split amb cabal variable de refrigerant i recuperació de calor, per a un màxim de 5 unitats interiors funcionant en el mateix mode, model PFD1124-E "MITSUBISHI HEAVY INDUSTRIES", amb una capacitat màxima d'unitats interiors connectades aigües avall inferior a 11,2 kW, alimentació monofàsica (230V/50Hz) des de la unitat interior o des d'un circuit d'alimentació independent, amb cable de 3 fils i caixa de relés per a comunicació amb la unitat interior. Inclús elements per a suspensió del sostre.
Criteri de valoració econòmica: El preu no inclou la canalització ni el cablejat elèctric d'alimentació.
Inclou: Replanteig. Col·locació i fixació. Connexió a les línies frigorífiques. Connexió a la xarxa elèctrica. Connexió a la xarxa de desguàs.
Criteri d'amidament de projecte: Nombre d'unitats previstes, segons documentació gràfica de Projecte.
Criteri de mesura d'obra: Es mesurarà el nombre d'unitats realment executades segons especificacions de Projecte.

| Codi | Ut | Descripció | Rendiment | Preu | Import |
|---|---|---|---|---|---|
| mt42mhi550a | U | Controlador de cabal de línia frigorífica, de 1 sortida per a gas R-410A, sistema aire-aire multi-split amb cabal variable de refrigerant i recuperació de calor, per a un màxim de 5 unitats interiors funcionant en el mateix mode, model PFD1124-E "MITSUBISHI HEAVY INDUSTRIES", amb una capacitat màxima d'unitats interiors connectades aigües avall inferior a 11,2 kW, alimentació monofàsica (230V/50Hz) des de la unitat interior o des d'un circuit d'alimentació independent, amb cable de 3 fils i caixa de relés per a comunicació amb la unitat interior. (material) | 1 | 1339 | 1339.000 |
| mt42www090 | U | Kit de suports per a suspensió del sostre, format per quatre varetes roscades d'acer galvanitzat, amb els seus tacs, rosques i volanderes corresponents. (material) | 1 | 22 | 22.000 |
| mo005 | h | Oficial 1ª instal·lador de climatització. (mà d'obra) | 0.599 | 29.34 | 17.575 |
| mo104 | h | Ajudant instal·lador de climatització. (mà d'obra) | 0.599 | 25.25 | 15.125 |
| % | % | Costos directes complementaris | 2 % | 1393.700 | 27.874 |
|  |  | Costos directes |  |  | 1421.574 |

## Recursos

**mt42mhi550a** U Controlador de cabal de línia frigorífica
Dades tècniques: Cost energètic 601.807 MJ; Emissió de CO2 31.492 kg
Residus:
- embalatge: re150101 Envasos de paper i cartró. (component de residu); rendiment 2.197 kg; Codi LER 15 01 01; Massa de l'element 1 kg; Volum 0.001333 m3
- embalatge: re170201 Fusta. (component de residu); rendiment 0.609 kg; Codi LER 17 02 01; Massa de l'element 1 kg; Volum 0.000909 m3
