# Acumulador d'aigua a gas, de condensació

- Propietat de l'arxiu: CYPE Ingenieros S.A.
- Format: FIEBDC-3/2016
- Programa: Generador de preus de la construcció. CYPE Ingenieros, S.A.
- Data: 11/03/2024
- Divisa: EUR
- Costos indirectes: 3 %
- IVA: 21 %

## I Instal·lacions

### IC Calefacció, refrigeració, climatització i A.C.S.

#### ICA Aigua calenta

**ICA042** U Acumulador d'aigua a gas, de condensació.
Termoacumulador a gas natural, de condensació, per al servei d'A.C.S., de terra, càmera de combustió estanca i tir forçat, capacitat útil 129 l, diàmetre 560 mm, altura 1270 mm, potència útil 36 kW, cremador de mescla prèvia amb baixa emissió de NOx, encesa electrònica, bóta d'acer inoxidable, aïllament tèrmic de 50 mm d'espessor d'escuma de poliuretà lliure de CFC, panell de control amb diagnòstic i lectura digital de la temperatura i l'estat, vàlvula de buidatge i grup de seguretat, sense incloure el conducte per a evacuació dels productes de la combustió. Inclús suport i ancoratges de fixació a parament vertical, claus de tall d'esfera, vàlvula de seguretat i tirantets flexibles, tant a l'entrada d'aigua com a la sortida. Totalment muntat, connexionat i provat.
Inclou: Replanteig de l'aparell. Fixació en parament mitjançant elements d'ancoratge. Col·locació de l'aparell i accessoris. Connexionat amb les xarxes de conducció d'aigua, elèctrica i de terra. Posada en marxa.
Criteri d'amidament de projecte: Nombre d'unitats previstes, segons documentació gràfica de Projecte.
Criteri de mesura d'obra: Es mesurarà el nombre d'unitats realment executades segons especificacions de Projecte.

| Codi | Ut | Descripció | Rendiment | Preu | Import |
|---|---|---|---|---|---|
| mt38agc060a | U | Termoacumulador a gas natural, de condensació, per al servei d'A.C.S., de terra, càmera de combustió estanca i tir forçat, capacitat útil 129 l, diàmetre 560 mm, altura 1270 mm, potència útil 36 kW, cremador de mescla prèvia amb baixa emissió de NOx, encesa electrònica, bóta d'acer inoxidable, aïllament tèrmic de 50 mm d'espessor d'escuma de poliuretà lliure de CFC, panell de control amb diagnòstic i lectura digital de la temperatura i l'estat, vàlvula de buidatge i grup de seguretat. (material) | 1 | 5437.58 | 5437.580 |
| mt37sve010d | U | Vàlvula d'esfera de llautó niquelat per roscar de 1". (material) | 2 | 12.15 | 24.300 |
| mt37svs010c | U | Vàlvula de seguretat, de llautó, amb rosca de 1/2" de diàmetre, tarada a 6 bar de pressió. (material) | 1 | 4.42 | 4.420 |
| mt38www011 | U | Material auxiliar per a instal·lacions d'A.C.S. (material) | 1 | 1.45 | 1.450 |
| mo004 | h | Oficial 1ª calefactor. (mà d'obra) | 5.066 | 29.34 | 148.636 |
| mo103 | h | Ajudant calefactor. (mà d'obra) | 5.066 | 25.25 | 127.917 |
| % | % | Costos directes complementaris | 2 % | 5744.303 | 114.886 |
|  |  | Costos directes |  |  | 5859.189 |

## Recursos

**mt38agc060a** U Termoacumulador a gas natural
Dades tècniques: Cost energètic 2200.232 MJ; Emissió de CO2 89.518 kg
Residus:
- embalatge: re150101 Envasos de paper i cartró. (component de residu); rendiment 2.673 kg; Codi LER 15 01 01; Massa de l'element 1 kg; Volum 0.001333 m3
- embalatge: re170201 Fusta. (component de residu); rendiment 0.667 kg; Codi LER 17 02 01; Massa de l'element 1 kg; Volum 0.000909 m3

**mt37sve010d** U Vàlvula d'esfera de llautó niquelat per roscar de 1"
Dades tècniques: Cost energètic 843.399 MJ; Emissió de CO2 56.701 kg
Residus:
- embalatge: re150101 Envasos de paper i cartró; rendiment 0.072 kg

**mt37svs010c** U Vàlvula de seguretat, de llautó, amb rosca de 1/2" de diàmetre, tarada a 6 bar de pressió
Dades tècniques: Cost energètic 511.326 MJ; Emissió de CO2 34.399 kg
Residus:
- embalatge: re150101 Envasos de paper i cartró; rendiment 0.072 kg
