# Sistema de calefacció i refrigeració per terra radiant, amb capa de morter

- Propietat de l'arxiu: CYPE Ingenieros S.A.
- Format: FIEBDC-3/2016
- Programa: Generador de preus de la construcció. CYPE Ingenieros, S.A.
- Data: 11/03/2024
- Divisa: EUR
- Costos indirectes: 3 %
- IVA: 21 %

## I Instal·lacions

### IC Calefacció, refrigeració, climatització i A.C.S.

#### ICE Emissors per aigua per a calefacció i refrigeració

**ICE106** m² Sistema de calefacció i refrigeració per terra radiant, amb capa de morter.
Sistema de calefacció per terra radiant, compost per film de polietilè, banda d'escuma de polietilè (PE), de 150x10 mm, panell portatubs aïllant de poliestirè expandit (EPS), de 30 kg/m³ de densitat, de 1450x850 mm i 13 mm d'espessor, tub de polietilè reticulat (PE-Xa) amb barrera d'oxigen i capa de protecció de polietilè (PE) modificat, de 16 mm de diàmetre exterior i 2 mm de gruix, i morter autoanivellant, CA - C20 - F4 segons UNE-EN 13813, de 50 mm d'espessor. Totalment muntat, connexionat i provat.
Inclou: Preparació i neteja de la superfície de suport. Replanteig de la instal·lació. Estès del film de polietilè. Fixació del sòcol perimetral. Col·locació dels panells. Replanteig de la canonada. Col·locació i fixació de les canonades. Abocat i estès de la capa de morter autoanivellant. Realització de proves de servei.
Criteri d'amidament de projecte: Superfície útil, mesura segons documentació gràfica de Projecte.
Criteri de mesura d'obra: Es mesurarà la superfície realment executada segons especificacions de Projecte.

| Codi | Ut | Descripció | Rendiment | Preu | Import |
|---|---|---|---|---|---|
| mt17peu010a | m² | Film de polietilè. (material) | 1 | 1.61 | 1.610 |
| mt17epu021a | m | Banda d'escuma de polietilè (PE), de 150x10 mm, amb tires autoadhesives. (material) | 0.6 | 3.17 | 1.902 |
| mt17epu010a | m² | Panell portatubs aïllant de poliestirè expandit (EPS), de 30 kg/m³ de densitat, de 1450x850 mm i 13 mm d'espessor, pas del tub múltiple de 5 cm, vàlid per a tub de 16 i 17 mm de diàmetre, amb unió entre panells mitjançant cavalcament per evitar ponts tèrmics i filtracions de morter. (material) | 1 | 19.09 | 19.090 |
| mt37tpu012a | m | Tub de polietilè reticulat (PE-Xa) amb barrera d'oxigen i capa de protecció de polietilè (PE) modificat, de 16 mm de diàmetre exterior i 2 mm de gruix, segons UNE-EN ISO 15875-2. (material) | 5 | 2.96 | 14.800 |
| mt09mal020a | m³ | Morter autoanivellant, CA - C20 - F4 segons UNE-EN 13813, a base de sulfat càlcic, per a espessors de 2,5 a 7,0 cm, utilitzat en anivellació de paviments. (material) | 0.05 | 259.96 | 12.998 |
| mt08aaa010a | m³ | Aigua. (material) | 0.004 | 1.5 | 0.006 |
| mq06pym020 | h | Mescladora-bombadora per morters autoanivellants. (maquinària) | 0.05 | 10.91 | 0.546 |
| mo004 | h | Oficial 1ª calefactor. (mà d'obra) | 0.803 | 29.34 | 23.560 |
| mo103 | h | Ajudant calefactor. (mà d'obra) | 0.803 | 25.25 | 20.276 |
| mo031 | h | Oficial 1ª aplicador de morter autoanivellant. (mà d'obra) | 0.06 | 28.42 | 1.705 |
| mo069 | h | Ajudant aplicador de morter autoanivellant. (mà d'obra) | 0.06 | 25.28 | 1.517 |
| % | % | Costos directes complementaris | 2 % | 98.010 | 1.960 |
|  |  | Costos directes |  |  | 99.970 |

Residus:
- col·locació: mt17peu010a Film de polietilè; factor de residu 0.06
- col·locació: mt17epu021a Banda d'escuma de polietilè (PE), de 150x10 mm, amb tires autoadhesives; factor de residu 0.0597238
- col·locació: mt17epu010a; factor de residu 0.0239997
- col·locació: mt37tpu012a; factor de residu 0.0275
- col·locació: mt09mal020a; factor de residu 0.0036

## Recursos

**mt17peu010a** m² Film de polietilè
Dades tècniques: Cost energètic 28.363 MJ; Emissió de CO2 1.039 kg; Codi LER 17 06 04; Massa de l'element 0.19 kg; Volum 0.000317 m3
Residus:
- embalatge: re170203 Plàstic. (component de residu); rendiment 0.024 kg; Codi LER 17 02 03; Massa de l'element 1 kg; Volum 0.001667 m3

**mt17epu021a** m Banda d'escuma de polietilè (PE), de 150x10 mm, amb tires autoadhesives
Dades tècniques: Cost energètic 14.504 MJ; Emissió de CO2 0.516 kg; Codi LER 17 06 04; Massa de l'element 0.105 kg; Volum 0.000175 m3
Residus:
- embalatge: re170203 Plàstic; rendiment 0.001 kg

**mt17epu010a** m² Panell portatubs aïllant de poliestirè expandit (EPS)
Dades tècniques: Cost energètic 34.695 MJ; Emissió de CO2 1.236 kg; Codi LER 17 06 04; Massa de l'element 0.341463 kg; Volum 0.000569 m3
Residus:
- embalatge: re170203 Plàstic; rendiment 0.034 kg

**mt37tpu012a** m Tub de polietilè reticulat (PE-Xa) amb barrera d'oxigen i capa de protecció de polietilè (PE) modificat
Dades tècniques: Cost energètic 7.363 MJ; Emissió de CO2 0.366 kg; Codi LER 17 02 03; Massa de l'element 0.076 kg; Volum 0.000127 m3

**mt09mal020a** m³ Morter autoanivellant
Dades tècniques: Cost energètic 1365.000 MJ; Emissió de CO2 105.000 kg; Codi LER 17 01 01; Massa de l'element 2100 kg; Volum 1.4 m3

**mt08aaa010a** m³ Aigua
Dades tècniques: Cost energètic 60.000 MJ; Emissió de CO2 30.000 kg
