# Sistema de calefacció i refrigeració per terra radiant, amb capa de morter, "BAXI"

- Propietat de l'arxiu: CYPE Ingenieros S.A.
- Format: FIEBDC-3/2016
- Programa: Generador de preus de la construcció. CYPE Ingenieros, S.A.
- Data: 11/03/2024
- Divisa: EUR
- Costos indirectes: 3 %
- IVA: 21 %

## I Instal·lacions

### IC Calefacció, refrigeració, climatització i A.C.S.

#### ICE Emissors per aigua per a calefacció i refrigeració

**ICE109** m² Sistema de calefacció i refrigeració per terra radiant, amb capa de morter, "BAXI".
Sistema de calefacció per terra radiant "BAXI", compost per film de polietilè, banda d'escuma de polietilè, de 150x8 mm, banda autoadhesiva, guia fixatubs, panell de galets de poliestirè expandit i recobriment termoconformat de poliestirè aïllant a soroll d'impacte, de dimensions 1400x800 mm i 20 mm d'espessor, model SR TFP 20, tub de polietilè reticulat d'alta densitat (PE-Xb) amb barrera d'oxigen, de 16 mm de diàmetre exterior i 1,5 mm de gruix, i morter confeccionat en obra, amb 300 kg/m³ de ciment, dosificació 1:5, de 50 mm d'espessor, amb additiu fluïdificant per a morter. Totalment muntat, connexionat i provat.
Inclou: Preparació i neteja de la superfície de suport. Replanteig de la instal·lació. Estès del film de polietilè. Fixació del sòcol perimetral. Col·locació dels panells. Replanteig de la canonada. Col·locació i fixació de les canonades. Realització de proves de servei.
Criteri d'amidament de projecte: Superfície útil, mesura segons documentació gràfica de Projecte.
Criteri de mesura d'obra: Es mesurarà la superfície realment executada segons especificacions de Projecte.

| Codi | Ut | Descripció | Rendiment | Preu | Import |
|---|---|---|---|---|---|
| mt17bax500a | m² | Film de polietilè, "BAXI", per a formació de barrera antihumitat. (material) | 1 | 2 | 2.000 |
| mt17bax501a | m | Banda d'escuma de polietilè, de 150x8 mm, "BAXI", per a formació de sòcol perimetral. (material) | 0.6 | 2.1 | 1.260 |
| mt17bax502a | m | Banda autoadhesiva, "BAXI", de 150x8 mm. (material) | 0.05 | 1.56 | 0.078 |
| mt38bax600a | m | Guia fixatubs, "BAXI", subministrada en barres de 2 m de longitud, per facilitar la col·locació del tub en passos de portes. (material) | 0.05 | 14.1 | 0.705 |
| mt17bax010a | m² | Panell de galets de poliestirè expandit i recobriment termoconformat de poliestirè aïllant a soroll d'impacte, de dimensions 1400x800 mm i 20 mm d'espessor, model SR TFP 20 "BAXI", espessor total 45 mm, gruix total equivalent 26 mm, densitat 25 kg/m³, conductivitat tèrmica 0,034 W/(mK), pas del tub múltiple de 5 cm, proporcionant una reducció del nivell global de pressió de soroll d'impactes de 30 dB, vàlid per a tub de 16 i 17 mm de diàmetre. (material) | 1 | 28.4 | 28.400 |
| mt37bax010a | m | Tub de polietilè reticulat d'alta densitat (PE-Xb) amb barrera d'oxigen, de 16 mm de diàmetre exterior i 1,5 mm de gruix, "BAXI", segons UNE-EN ISO 15875-2. (material) | 5 | 1.8 | 9.000 |
| mt38bax602a | U | Clip per a fixació del tub al panell, "BAXI". (material) | 0.1 | 0.35 | 0.035 |
| mt38bax603a | U | Grapa per a fixació del tub entre tetons, "BAXI". (material) | 0.1 | 0.35 | 0.035 |
| mt08aaa010a | m³ | Aigua. (material) | 0.008 | 1.5 | 0.012 |
| mt01arg005a | t | Sorra de pedrera, per a morter preparat en obra. (material) | 0.075 | 18 | 1.350 |
| mt08cem011a | kg | Ciment Pòrtland CEM II/B-L 32,5 R, color gris, en sacs, segons UNE-EN 197-1. (material) | 15 | 0.1 | 1.500 |
| mt38bax605a | U | Bidó de 2 l d'additiu fluïdificant per a morter, "BAXI". (material) | 0.025 | 52 | 1.300 |
| mq06hor010 | h | Formigonera elèctrica amb una capacitat de pastat de 160 l. (maquinària) | 0.03 | 3.45 | 0.104 |
| mo004 | h | Oficial 1ª calefactor. (mà d'obra) | 0.803 | 29.34 | 23.560 |
| mo103 | h | Ajudant calefactor. (mà d'obra) | 0.803 | 25.25 | 20.276 |
| mo031 | h | Oficial 1ª aplicador de morter autoanivellant. (mà d'obra) | 0.12 | 28.42 | 3.410 |
| mo069 | h | Ajudant aplicador de morter autoanivellant. (mà d'obra) | 0.12 | 25.28 | 3.034 |
| % | % | Costos directes complementaris | 2 % | 96.059 | 1.921 |
|  |  | Costos directes |  |  | 97.980 |

Residus:
- col·locació: mt17bax500a Film de polietilè, "BAXI", per a formació de barrera antihumitat; factor de residu 0.06
- col·locació: mt17bax501a Banda d'escuma de polietilè, de 150x8 mm, "BAXI", per a formació de sòcol perimetral; factor de residu 0.0598452
- col·locació: mt17bax010a; factor de residu 0.024
- col·locació: mt37bax010a; factor de residu 0.0275
- col·locació: mt01arg005a Sorra de pedrera, per a morter preparat en obra; factor de residu 0.00501329
- col·locació: mt08cem011a Ciment Pòrtland CEM II/B-L 32,5 R, color gris, en sacs, segons UNE-EN 197-1; factor de residu 0.01512
- col·locació: mt38bax605a Bidó de 2 l d'additiu fluïdificant per a morter, "BAXI"; factor de residu 0.0381945

## Recursos

**mt17bax500a** m² Film de polietilè, "BAXI", per a formació de barrera antihumitat
Dades tècniques: Cost energètic 28.363 MJ; Emissió de CO2 1.039 kg; Codi LER 17 06 04; Massa de l'element 0.19 kg; Volum 0.000317 m3
Residus:
- embalatge: re170203 Plàstic. (component de residu); rendiment 0.024 kg; Codi LER 17 02 03; Massa de l'element 1 kg; Volum 0.001667 m3

**mt17bax501a** m Banda d'escuma de polietilè, de 150x8 mm, "BAXI", per a formació de sòcol perimetral
Dades tècniques: Cost energètic 11.618 MJ; Emissió de CO2 0.414 kg; Codi LER 17 06 04; Massa de l'element 0.084 kg; Volum 0.00014 m3
Residus:
- embalatge: re170203 Plàstic; rendiment 0.001 kg

**mt17bax010a** m² Panell de galets de poliestirè expandit i recobriment termoconformat de poliestirè aïllant a soroll d'impacte
Dades tècniques: Cost energètic 50.199 MJ; Emissió de CO2 1.789 kg; Codi LER 17 06 04; Massa de l'element 0.5 kg; Volum 0.000833 m3
Residus:
- embalatge: re170203 Plàstic; rendiment 0.034 kg

**mt37bax010a** m Tub de polietilè reticulat d'alta densitat (PE-Xb) amb barrera d'oxigen
Dades tècniques: Cost energètic 7.363 MJ; Emissió de CO2 0.366 kg; Codi LER 17 02 03; Massa de l'element 0.076 kg; Volum 0.000127 m3

**mt08aaa010a** m³ Aigua
Dades tècniques: Cost energètic 60.000 MJ; Emissió de CO2 30.000 kg

**mt01arg005a** t Sorra de pedrera, per a morter preparat en obra
Dades tècniques: Cost energètic 75.000 MJ; Emissió de CO2 4.000 kg; Codi LER 01 04 08; Massa de l'element 1000 kg; Volum 0.666667 m3

**mt08cem011a** kg Ciment Pòrtland CEM II/B-L 32,5 R, color gris, en sacs, segons UNE-EN 197-1
Dades tècniques: Cost energètic 7.009 MJ; Emissió de CO2 0.899 kg; Codi LER 17 01 01; Massa de l'element 1 kg; Volum 0.000667 m3
Residus:
- embalatge: re150101 Envasos de paper i cartró. (component de residu); rendiment 0.011 kg; Codi LER 15 01 01; Massa de l'element 1 kg; Volum 0.001333 m3
- embalatge: re170203 Plàstic; rendiment 0.002 kg

**mt38bax605a** U Bidó de 2 l d'additiu fluïdificant per a morter, "BAXI"
Dades tècniques: Cost energètic 79.545 MJ; Emissió de CO2 4.441 kg; Codi LER 17 09 04; Massa de l'element 2 kg; Volum 0.001333 m3
Residus:
- embalatge: re170203 Plàstic; rendiment 0.142 kg
