# Sistema de calefacció i refrigeració per terra radiant, en sec

- Propietat de l'arxiu: CYPE Ingenieros S.A.
- Format: FIEBDC-3/2016
- Programa: Generador de preus de la construcció. CYPE Ingenieros, S.A.
- Data: 11/03/2024
- Divisa: EUR
- Costos indirectes: 3 %
- IVA: 21 %

## I Instal·lacions

### IC Calefacció, refrigeració, climatització i A.C.S.

#### ICE Emissors per aigua per a calefacció i refrigeració

**ICE120** m² Sistema de calefacció i refrigeració per terra radiant, en sec.
Sistema de calefacció per terra radiant, compost per, banda d'escuma de polietilè (PE), de 150x10 mm, panell aïllant modelat, de 1200x800 mm i 30 mm d'espessor, de poliestirè expandit (EPS), amb difusors d'alumini i tub de polietilè reticulat (PE-Xa) amb barrera d'oxigen i capa de protecció de polietilè (PE) modificat, de 16 mm de diàmetre exterior i 2 mm de gruix. Totalment muntat, connexionat i provat.
Inclou: Preparació i neteja de la superfície de suport. Replanteig de la instal·lació. Fixació del sòcol perimetral. Col·locació dels panells. Replanteig de la canonada. Col·locació i fixació de les canonades. Realització de proves de servei.
Criteri d'amidament de projecte: Superfície útil, mesura segons documentació gràfica de Projecte.
Criteri de mesura d'obra: Es mesurarà la superfície realment executada segons especificacions de Projecte.

| Codi | Ut | Descripció | Rendiment | Preu | Import |
|---|---|---|---|---|---|
| mt17epu021a | m | Banda d'escuma de polietilè (PE), de 150x10 mm, amb tires autoadhesives. (material) | 0.6 | 3.17 | 1.902 |
| mt17epu009a | U | Panell aïllant modelat, de 1200x800 mm i 30 mm d'espessor, de poliestirè expandit (EPS), amb difusors d'alumini, amb propagació retardada de la flama Euroclasse E, pas del tub múltiple de 20 cm. (material) | 1.042 | 30.15 | 31.416 |
| mt37tpu012a | m | Tub de polietilè reticulat (PE-Xa) amb barrera d'oxigen i capa de protecció de polietilè (PE) modificat, de 16 mm de diàmetre exterior i 2 mm de gruix, segons UNE-EN ISO 15875-2. (material) | 5 | 2.96 | 14.800 |
| mo004 | h | Oficial 1ª calefactor. (mà d'obra) | 0.803 | 29.34 | 23.560 |
| mo103 | h | Ajudant calefactor. (mà d'obra) | 0.803 | 25.25 | 20.276 |
| % | % | Costos directes complementaris | 2 % | 91.954 | 1.839 |
|  |  | Costos directes |  |  | 93.793 |

Residus:
- col·locació: mt17epu021a Banda d'escuma de polietilè (PE), de 150x10 mm, amb tires autoadhesives; factor de residu 0.0597238
- col·locació: mt17epu009a; factor de residu 0.024
- col·locació: mt37tpu012a; factor de residu 0.0275

## Recursos

**mt17epu021a** m Banda d'escuma de polietilè (PE), de 150x10 mm, amb tires autoadhesives
Dades tècniques: Cost energètic 14.504 MJ; Emissió de CO2 0.516 kg; Codi LER 17 06 04; Massa de l'element 0.105 kg; Volum 0.000175 m3
Residus:
- embalatge: re170203 Plàstic. (component de residu); rendiment 0.001 kg; Codi LER 17 02 03; Massa de l'element 1 kg; Volum 0.001667 m3

**mt17epu009a** U Panell aïllant modelat
Dades tècniques: Cost energètic 85.887 MJ; Emissió de CO2 3.044 kg; Codi LER 17 06 04; Massa de l'element 0.856 kg; Volum 0.001427 m3
Residus:
- embalatge: re170203 Plàstic; rendiment 0.074 kg

**mt37tpu012a** m Tub de polietilè reticulat (PE-Xa) amb barrera d'oxigen i capa de protecció de polietilè (PE) modificat
Dades tècniques: Cost energètic 7.363 MJ; Emissió de CO2 0.366 kg; Codi LER 17 02 03; Massa de l'element 0.076 kg; Volum 0.000127 m3
