# Sistema de calefacció i refrigeració per terra radiant de baixa altura, en sec

- Propietat de l'arxiu: CYPE Ingenieros S.A.
- Format: FIEBDC-3/2016
- Programa: Generador de preus de la construcció. CYPE Ingenieros, S.A.
- Data: 11/03/2024
- Divisa: EUR
- Costos indirectes: 3 %
- IVA: 21 %

## I Instal·lacions

### IC Calefacció, refrigeració, climatització i A.C.S.

#### ICE Emissors per aigua per a calefacció i refrigeració

**ICE135** m² Sistema de calefacció i refrigeració per terra radiant de baixa altura, en sec.
Sistema de calefacció per terra radiant de baixa altura, compost per, banda d'escuma de polietilè (PE), de 60x8 mm, panell aïllant modelat, de poliestirè expandit (EPS), de 1200x750 mm i 15 mm d'espessor, amb difusors d'alumini i tub de polietilè reticulat (PE-Xa) amb barrera d'oxigen, de 12 mm de diàmetre exterior i 1,7 mm de gruix. Totalment muntat, connexionat i provat.
Inclou: Preparació i neteja de la superfície de suport. Replanteig de la instal·lació. Fixació del sòcol perimetral. Col·locació dels panells. Replanteig de la canonada. Col·locació i fixació de les canonades. Realització de proves de servei.
Criteri d'amidament de projecte: Superfície útil, mesura segons documentació gràfica de Projecte.
Criteri de mesura d'obra: Es mesurarà la superfície realment executada segons especificacions de Projecte.

| Codi | Ut | Descripció | Rendiment | Preu | Import |
|---|---|---|---|---|---|
| mt17epu026a | m | Banda d'escuma de polietilè (PE), de 60x8 mm. (material) | 0.6 | 2.2 | 1.320 |
| mt17epu014a | U | Panell aïllant modelat, de poliestirè expandit (EPS), de 1200x750 mm i 15 mm d'espessor, amb difusors d'alumini, pas del tub múltiple de 12,5 cm. (material) | 1.111 | 69.71 | 77.448 |
| mt37tpu014aa | m | Tub de polietilè reticulat (PE-Xa) amb barrera d'oxigen, de 12 mm de diàmetre exterior i 1,7 mm de gruix, segons UNE-EN ISO 15875-2. (material) | 8 | 1.95 | 15.600 |
| mo004 | h | Oficial 1ª calefactor. (mà d'obra) | 0.803 | 29.34 | 23.560 |
| mo103 | h | Ajudant calefactor. (mà d'obra) | 0.803 | 25.25 | 20.276 |
| % | % | Costos directes complementaris | 2 % | 138.204 | 2.764 |
|  |  | Costos directes |  |  | 140.968 |

Residus:
- col·locació: mt17epu026a Banda d'escuma de polietilè (PE), de 60x8 mm; factor de residu 0.0598214
- col·locació: mt17epu014a; factor de residu 0.024
- col·locació: mt37tpu014aa; factor de residu 0.0275091

## Recursos

**mt17epu026a** m Banda d'escuma de polietilè (PE), de 60x8 mm
Dades tècniques: Cost energètic 4.712 MJ; Emissió de CO2 0.169 kg; Codi LER 17 06 04; Massa de l'element 0.0336 kg; Volum 0.000056 m3
Residus:
- embalatge: re170203 Plàstic. (component de residu); rendiment 0.001 kg; Codi LER 17 02 03; Massa de l'element 1 kg; Volum 0.001667 m3

**mt17epu014a** U Panell aïllant modelat
Dades tècniques: Cost energètic 85.887 MJ; Emissió de CO2 3.044 kg; Codi LER 17 06 04; Massa de l'element 0.856 kg; Volum 0.001427 m3
Residus:
- embalatge: re170203 Plàstic; rendiment 0.074 kg

**mt37tpu014aa** m Tub de polietilè reticulat (PE-Xa) amb barrera d'oxigen
Dades tècniques: Cost energètic 5.328 MJ; Emissió de CO2 0.265 kg; Codi LER 17 02 03; Massa de l'element 0.055 kg; Volum 0.000092 m3
