# Sistema de calefacció per terra radiant per a indústria i sector terciari, amb capa de morter

- Propietat de l'arxiu: CYPE Ingenieros S.A.
- Format: FIEBDC-3/2016
- Programa: Generador de preus de la construcció. CYPE Ingenieros, S.A.
- Data: 11/03/2024
- Divisa: EUR
- Costos indirectes: 3 %
- IVA: 21 %

## I Instal·lacions

### IC Calefacció, refrigeració, climatització i A.C.S.

#### ICE Emissors per aigua per a calefacció i refrigeració

**ICE140** m² Sistema de calefacció per terra radiant per a indústria i sector terciari, amb capa de morter.
Sistema de calefacció per terra radiant panell de galets, compost per panell de galets de poliestirè expandit modificat (NEO-EPS) i recobriment termoconformat de polietilè (PE), amb millora de l'aïllament acústic a soroll aeri i d'impacte, de 1450x850 mm i 40 mm d'espessor, banda d'escuma de polietilè (PE), de 200x10 mm, tub de polietilè reticulat (PE-Xa) amb barrera d'oxigen i capa de protecció de polietilè (PE) modificat, de 16 mm de diàmetre exterior i 2 mm de gruix i morter autoanivellant, CA - C20 - F4 segons UNE-EN 13813, de 40 mm d'espessor. Totalment muntat, connexionat i provat.
Inclou: Preparació i neteja de la superfície de suport. Replanteig de la instal·lació. Fixació del sòcol perimetral. Col·locació dels panells. Replanteig de la canonada. Col·locació i fixació de les canonades. Abocat i estès de la capa de morter autoanivellant. Realització de proves de servei.
Criteri d'amidament de projecte: Superfície útil, mesura segons documentació gràfica de Projecte.
Criteri de mesura d'obra: Es mesurarà la superfície realment executada segons especificacions de Projecte.

| Codi | Ut | Descripció | Rendiment | Preu | Import |
|---|---|---|---|---|---|
| mt17epu019a | m | Banda d'escuma de polietilè (PE), de 200x10 mm. (material) | 0.6 | 3.4 | 2.040 |
| mt17epu005d | m² | Panell de galets de poliestirè expandit modificat (NEO-EPS) i recobriment termoconformat de polietilè (PE), amb millora de l'aïllament acústic a soroll aeri i d'impacte, de 1450x850 mm i 40 mm d'espessor, amb propagació retardada de la flama Euroclasse E, pas del tub múltiple de 5 cm, vàlid per a tub de 16 mm de diàmetre, amb unió entre panells mitjançant cavalcament per evitar ponts tèrmics i filtracions de morter. (material) | 1 | 53.84 | 53.840 |
| mt37tpu012a | m | Tub de polietilè reticulat (PE-Xa) amb barrera d'oxigen i capa de protecció de polietilè (PE) modificat, de 16 mm de diàmetre exterior i 2 mm de gruix, segons UNE-EN ISO 15875-2. (material) | 5 | 2.96 | 14.800 |
| mt09mal020a | m³ | Morter autoanivellant, CA - C20 - F4 segons UNE-EN 13813, a base de sulfat càlcic, per a espessors de 2,5 a 7,0 cm, utilitzat en anivellació de paviments. (material) | 0.04 | 259.96 | 10.398 |
| mt08aaa010a | m³ | Aigua. (material) | 0.004 | 1.5 | 0.006 |
| mq06pym020 | h | Mescladora-bombadora per morters autoanivellants. (maquinària) | 0.05 | 10.91 | 0.546 |
| mo004 | h | Oficial 1ª calefactor. (mà d'obra) | 0.803 | 29.34 | 23.560 |
| mo103 | h | Ajudant calefactor. (mà d'obra) | 0.803 | 25.25 | 20.276 |
| mo031 | h | Oficial 1ª aplicador de morter autoanivellant. (mà d'obra) | 0.06 | 28.42 | 1.705 |
| mo069 | h | Ajudant aplicador de morter autoanivellant. (mà d'obra) | 0.06 | 25.28 | 1.517 |
| % | % | Costos directes complementaris | 2 % | 128.688 | 2.574 |
|  |  | Costos directes |  |  | 131.262 |

Residus:
- col·locació: mt17epu019a Banda d'escuma de polietilè (PE), de 200x10 mm; factor de residu 0.0597
- col·locació: mt17epu005d; factor de residu 0.0240001
- col·locació: mt37tpu012a; factor de residu 0.0275
- col·locació: mt09mal020a; factor de residu 0.0036

## Recursos

**mt17epu019a** m Banda d'escuma de polietilè (PE), de 200x10 mm
Dades tècniques: Cost energètic 19.302 MJ; Emissió de CO2 0.686 kg; Codi LER 17 06 04; Massa de l'element 0.14 kg; Volum 0.000233 m3
Residus:
- embalatge: re170203 Plàstic. (component de residu); rendiment 0.001 kg; Codi LER 17 02 03; Massa de l'element 1 kg; Volum 0.001667 m3

**mt17epu005d** m² Panell de galets de poliestirè expandit modificat (NEO-EPS) i recobriment termoconformat de polietilè (PE)
Dades tècniques: Cost energètic 94.506 MJ; Emissió de CO2 3.278 kg; Codi LER 17 06 04; Massa de l'element 0.99187 kg; Volum 0.001653 m3
Residus:
- embalatge: re170203 Plàstic; rendiment 0.034 kg

**mt37tpu012a** m Tub de polietilè reticulat (PE-Xa) amb barrera d'oxigen i capa de protecció de polietilè (PE) modificat
Dades tècniques: Cost energètic 7.363 MJ; Emissió de CO2 0.366 kg; Codi LER 17 02 03; Massa de l'element 0.076 kg; Volum 0.000127 m3

**mt09mal020a** m³ Morter autoanivellant
Dades tècniques: Cost energètic 1365.000 MJ; Emissió de CO2 105.000 kg; Codi LER 17 01 01; Massa de l'element 2100 kg; Volum 1.4 m3

**mt08aaa010a** m³ Aigua
Dades tècniques: Cost energètic 60.000 MJ; Emissió de CO2 30.000 kg
