# Bateria elèctrica

- Propietat de l'arxiu: CYPE Ingenieros S.A.
- Format: FIEBDC-3/2016
- Programa: Generador de preus de la construcció. CYPE Ingenieros, S.A.
- Data: 11/03/2024
- Divisa: EUR
- Costos indirectes: 3 %
- IVA: 21 %

## I Instal·lacions

### IC Calefacció, refrigeració, climatització i A.C.S.

#### ICM Emissors elèctrics per a calefacció

**ICM030** U Bateria elèctrica.
Bateria de calefacció elèctrica de 125 mm de diàmetre, potència calorífica de 0,5 kW, per a alimentació monofàsica a 230 V i 50 Hz de freqüència, formada per cos de xapa d'acer galvanitzat amb coll de connexió a conducte amb junt perimetral, resistència blindada d'acer inoxidable, caixa de bornes grau de protecció IP40, interruptor tèrmic amb rearmament automàtic i interruptor tèrmic amb rearmament manual.
Inclou: Replanteig. Muntatge sobre el conducte. Connexionat i comprovació del seu correcte funcionament.
Criteri d'amidament de projecte: Nombre d'unitats previstes, segons documentació gràfica de Projecte.
Criteri de mesura d'obra: Es mesurarà el nombre d'unitats realment executades segons especificacions de Projecte.

| Codi | Ut | Descripció | Rendiment | Preu | Import |
|---|---|---|---|---|---|
| mt42ald420aaa | U | Bateria de calefacció elèctrica de 125 mm de diàmetre, potència calorífica de 0,5 kW, per a alimentació monofàsica a 230 V i 50 Hz de freqüència, formada per cos de xapa d'acer galvanitzat amb coll de connexió a conducte amb junt perimetral, resistència blindada d'acer inoxidable, caixa de bornes grau de protecció IP40, interruptor tèrmic amb rearmament automàtic i interruptor tèrmic amb rearmament manual. (material) | 1 | 245.41 | 245.410 |
| mo004 | h | Oficial 1ª calefactor. (mà d'obra) | 0.18 | 29.34 | 5.281 |
| mo103 | h | Ajudant calefactor. (mà d'obra) | 0.18 | 25.25 | 4.545 |
| % | % | Costos directes complementaris | 2 % | 255.236 | 5.105 |
|  |  | Costos directes |  |  | 260.341 |

## Recursos

**mt42ald420aaa** U Bateria de calefacció elèctrica de 125 mm de diàmetre
Dades tècniques: Cost energètic 0.713 MJ; Emissió de CO2 1.122 kg
Residus:
- embalatge: re150101 Envasos de paper i cartró. (component de residu); rendiment 1.32 kg; Codi LER 15 01 01; Massa de l'element 1 kg; Volum 0.001333 m3
