# Càrrega de gas refrigerant

- Propietat de l'arxiu: CYPE Ingenieros S.A.
- Format: FIEBDC-3/2016
- Programa: Generador de preus de la construcció. CYPE Ingenieros, S.A.
- Data: 11/03/2024
- Divisa: EUR
- Costos indirectes: 3 %
- IVA: 21 %

## I Instal·lacions

### IC Calefacció, refrigeració, climatització i A.C.S.

#### ICN Unitats autònomes de climatització

**ICN012** kg Càrrega de gas refrigerant.
Càrrega de la instal·lació amb gas refrigerant R-410A, subministrat en ampolla amb 50 kg de refrigerant.
Inclou: Càrrega del gas refrigerant.
Criteri d'amidament de projecte: Pes teòric de la càrrega, estimat a partir de la densitat aparent, de la pressió i del volum a ocupar, segons documentació gràfica de Projecte.
Criteri de mesura d'obra: Es determinarà el pes de la càrrega realment introduïda en la instal·lació, segons especificacions de Projecte.

| Codi | Ut | Descripció | Rendiment | Preu | Import |
|---|---|---|---|---|---|
| mt42lin100a | kg | Gas refrigerant R-410A, subministrat en ampolla amb 50 kg de refrigerant. (material) | 1 | 15.3 | 15.300 |
| mo005 | h | Oficial 1ª instal·lador de climatització. (mà d'obra) | 0.12 | 29.34 | 3.521 |
| mo104 | h | Ajudant instal·lador de climatització. (mà d'obra) | 0.12 | 25.25 | 3.030 |
| % | % | Costos directes complementaris | 2 % | 21.851 | 0.437 |
|  |  | Costos directes |  |  | 22.288 |
