# Xemeneia individual de paret simple d'acer vitrificat

- Propietat de l'arxiu: CYPE Ingenieros S.A.
- Format: FIEBDC-3/2016
- Programa: Generador de preus de la construcció. CYPE Ingenieros, S.A.
- Data: 11/03/2024
- Divisa: EUR
- Costos indirectes: 3 %
- IVA: 21 %

## I Instal·lacions

### IC Calefacció, refrigeració, climatització i A.C.S.

#### ICO Sistemes d'evacuació dels productes de la combustió

**ICO102** m Xemeneia individual de paret simple d'acer vitrificat.
Xemeneia modular metàl·lica, formada per tub de paret simple de xapa d'acer amb recobriment d'esmalt negre vitrificat, de 80 mm de diàmetre interior i 0,8 mm de gruix, per a unió encadellada amb junt d'estanquitat de silicona, pressió de treball de fins 200 Pa, per evacuació dels productes de la combustió de l'estufa o el cassette inserible, a pellets. Inclús accessoris, peces especials, mòduls finals i material auxiliar para muntatge i subjecció a l'obra.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din151a | U | Material auxiliar per a muntatge i subjecció a l'obra d'els tubs de paret simple de xapa d'acer, de 80 mm de diàmetre interior. (material) | 1 | 1.95 | 1.950 |
| mt20din150ap | m | Tub de paret simple de xapa d'acer amb recobriment d'esmalt negre vitrificat, de 80 mm de diàmetre interior i 0,8 mm de gruix, per a unió encadellada amb junt d'estanquitat de silicona, pressió de treball de fins 200 Pa, segons UNE-EN 1856-2, amb el preu incrementat el 75% en concepte d'accessoris, peces especials i mòduls finals. (material) | 1 | 56.83 | 56.830 |
| mo004 | h | Oficial 1ª calefactor. (mà d'obra) | 0.324 | 29.34 | 9.506 |
| mo103 | h | Ajudant calefactor. (mà d'obra) | 0.324 | 25.25 | 8.181 |
| % | % | Costos directes complementaris | 2 % | 76.467 | 1.529 |
|  |  | Costos directes |  |  | 77.996 |

Residus:
- col·locació: mt20din150ap; factor de residu 0.027899

## Recursos

**mt20din150ap** m Tub de paret simple de xapa d'acer amb recobriment d'esmalt negre vitrificat
Dades tècniques: Cost energètic 86.303 MJ; Emissió de CO2 4.374 kg; Codi LER 17 04 05; Massa de l'element 8.59 kg; Volum 0.00409 m3
Residus:
- embalatge: re170201 Fusta. (component de residu); rendiment 0.012 kg; Codi LER 17 02 01; Massa de l'element 1 kg; Volum 0.000909 m3
- embalatge: re170203 Plàstic. (component de residu); rendiment 0.003 kg; Codi LER 17 02 03; Massa de l'element 1 kg; Volum 0.001667 m3
