# Xemeneia individual concèntrica de triple paret d'acer inoxidable, amb aïllament

- Propietat de l'arxiu: CYPE Ingenieros S.A.
- Format: FIEBDC-3/2016
- Programa: Generador de preus de la construcció. CYPE Ingenieros, S.A.
- Data: 11/03/2024
- Divisa: EUR
- Costos indirectes: 3 %
- IVA: 21 %

## I Instal·lacions

### IC Calefacció, refrigeració, climatització i A.C.S.

#### ICO Sistemes d'evacuació dels productes de la combustió

**ICO125** m Xemeneia individual concèntrica de triple paret d'acer inoxidable, amb aïllament.
Xemeneia modular concèntrica, metàl·lica, formada per tub de triple paret amb aïllament, de 130/190/240 mm de diàmetre, compost per paret interior d'acer inoxidable AISI 316L, paret intermèdia d'acer galvanitzat i paret exterior d'acer inoxidable AISI 304, amb aïllament de llana de roca entre la paret interior i la paret intermèdia, de 30 mm d'espessor i 100 kg/m³ de densitat, temperatura màxima de 450°C, pressió de treball de fins 40 Pa, per evacuació dels productes de la combustió i admissió d'aire comburent, de l'estufa o el cassette inserible, amb càmera de combustió estanca, a llenya. Inclús accessoris, peces especials, mòduls finals i material auxiliar para muntatge i subjecció a l'obra.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din086a | U | Material auxiliar per a muntatge i subjecció a l'obra d'els tubs de triple paret amb aïllament, de 130/190/240 mm de diàmetre. (material) | 1 | 12.27 | 12.270 |
| mt20din085an | m | Tub de triple paret amb aïllament, de 130/190/240 mm de diàmetre, compost per paret interior d'acer inoxidable AISI 316L, paret intermèdia d'acer galvanitzat i paret exterior d'acer inoxidable AISI 304, amb aïllament de llana de roca entre la paret interior i la paret intermèdia, de 30 mm d'espessor i 100 kg/m³ de densitat, temperatura màxima de 450°C, pressió de treball de fins 40 Pa, segons UNE-EN 1856-1, amb el preu incrementat el 65% en concepte d'accessoris, peces especials i mòduls finals. (material) | 1 | 337.45 | 337.450 |
| mo004 | h | Oficial 1ª calefactor. (mà d'obra) | 0.468 | 29.34 | 13.731 |
| mo103 | h | Ajudant calefactor. (mà d'obra) | 0.468 | 25.25 | 11.817 |
| % | % | Costos directes complementaris | 2 % | 375.268 | 7.505 |
|  |  | Costos directes |  |  | 382.773 |

Residus:
- col·locació: mt20din085an; factor de residu 0.0105

## Recursos

**mt20din085an** m Tub de triple paret amb aïllament
Dades tècniques: Cost energètic 317.906 MJ; Emissió de CO2 41.875 kg; Codi LER 17 04 05; Massa de l'element 7.8 kg; Volum 0.003714 m3
Residus:
- embalatge: re170201 Fusta. (component de residu); rendiment 0.013 kg; Codi LER 17 02 01; Massa de l'element 1 kg; Volum 0.000909 m3
- embalatge: re170203 Plàstic. (component de residu); rendiment 0.003 kg; Codi LER 17 02 03; Massa de l'element 1 kg; Volum 0.001667 m3
