# Difusor per a conducte rígid de descàrrega per a climatitzador evaporatiu

- Propietat de l'arxiu: CYPE Ingenieros S.A.
- Format: FIEBDC-3/2016
- Programa: Generador de preus de la construcció. CYPE Ingenieros, S.A.
- Data: 11/03/2024
- Divisa: EUR
- Costos indirectes: 3 %
- IVA: 21 %

## I Instal·lacions

### IC Calefacció, refrigeració, climatització i A.C.S.

#### ICP Bioclimatització

**ICP040** U Difusor per a conducte rígid de descàrrega per a climatitzador evaporatiu.
Difusor de xapa d'acer galvanitzat per a connexió a conducte de descàrrega, de 550x550 mm, per a climatitzador evaporatiu, de 2 cares, amb una reixeta de 300x500 mm de doble deflexió a cada cara. Inclús accessoris de muntatge i elements de fixació. Totalment muntat.
Inclou: Fixació del difusor al conducte.
Criteri d'amidament de projecte: Nombre d'unitats previstes, segons documentació gràfica de Projecte.
Criteri de mesura d'obra: Es mesurarà el nombre d'unitats realment executades segons especificacions de Projecte.

| Codi | Ut | Descripció | Rendiment | Preu | Import |
|---|---|---|---|---|---|
| mt42ter060a | U | Difusor de xapa d'acer galvanitzat per a connexió a conducte de descàrrega, de 550x550 mm, per a climatitzador evaporatiu, de 2 cares, amb una reixeta de 300x500 mm de doble deflexió a cada cara. (material) | 1 | 278.85 | 278.850 |
| mo005 | h | Oficial 1ª instal·lador de climatització. (mà d'obra) | 0.42 | 29.34 | 12.323 |
| mo104 | h | Ajudant instal·lador de climatització. (mà d'obra) | 0.42 | 25.25 | 10.605 |
| % | % | Costos directes complementaris | 2 % | 301.778 | 6.036 |
|  |  | Costos directes |  |  | 307.814 |

## Recursos

**mt42ter060a** U Difusor de xapa d'acer galvanitzat per a connexió a conducte de descàrrega
Dades tècniques: Cost energètic 559.796 MJ; Emissió de CO2 41.273 kg
Residus:
- embalatge: re150101 Envasos de paper i cartró. (component de residu); rendiment 0.086 kg; Codi LER 15 01 01; Massa de l'element 1 kg; Volum 0.001333 m3
