# Ventilador centrífug en línia

- Propietat de l'arxiu: CYPE Ingenieros S.A.
- Format: FIEBDC-3/2016
- Programa: Generador de preus de la construcció. CYPE Ingenieros, S.A.
- Data: 11/03/2024
- Divisa: EUR
- Costos indirectes: 3 %
- IVA: 21 %

## I Instal·lacions

### IC Calefacció, refrigeració, climatització i A.C.S.

#### ICR Sistemes de conducció d'aire

**ICR010** U Ventilador centrífug en línia.
Ventilador centrífug de perfil baix, amb motor per a alimentació monofàsica a 230 V i 50 Hz de freqüència, amb protecció tèrmica, aïllament classe F, grau de protecció IP55 i caixa de borns ignífuga, de 1130 r.p.m., potència absorbida 520 W, cabal màxim de 1670 m³/h, dimensions 520x270 mm i 535 mm de llarg i nivell de pressió sonora de 65 dBA.
Inclou: Replanteig. Col·locació i fixació. Connexionat i comprovació del seu correcte funcionament.
Criteri d'amidament de projecte: Nombre d'unitats previstes, segons documentació gràfica de Projecte.
Criteri de mesura d'obra: Es mesurarà el nombre d'unitats realment executades segons especificacions de Projecte.

| Codi | Ut | Descripció | Rendiment | Preu | Import |
|---|---|---|---|---|---|
| mt42vsp010b | U | Ventilador centrífug de perfil baix, amb motor per a alimentació monofàsica a 230 V i 50 Hz de freqüència, amb protecció tèrmica, aïllament classe F, grau de protecció IP55 i caixa de borns ignífuga, de 1130 r.p.m., potència absorbida 520 W, cabal màxim de 1670 m³/h, dimensions 520x270 mm i 535 mm de llarg i nivell de pressió sonora de 65 dBA. (material) | 1 | 788.6 | 788.600 |
| mo011 | h | Oficial 1ª muntador. (mà d'obra) | 5.395 | 29.34 | 158.289 |
| mo080 | h | Ajudant muntador. (mà d'obra) | 5.395 | 25.28 | 136.386 |
| % | % | Costos directes complementaris | 2 % | 1083.275 | 21.666 |
|  |  | Costos directes |  |  | 1104.941 |

## Recursos

**mt42vsp010b** U Ventilador centrífug de perfil baix
Dades tècniques: Cost energètic 286.079 MJ; Emissió de CO2 21.940 kg
Residus:
- embalatge: re150101 Envasos de paper i cartró. (component de residu); rendiment 1.584 kg; Codi LER 15 01 01; Massa de l'element 1 kg; Volum 0.001333 m3
