# Piló geotèrmic

- Propietat de l'arxiu: CYPE Ingenieros S.A.
- Format: FIEBDC-3/2016
- Programa: Generador de preus de la construcció. CYPE Ingenieros, S.A.
- Data: 25/01/2025
- Divisa: EUR
- Costos indirectes: 3 %
- IVA: 21 %

## I Instal·lacions

### IC Calefacció, refrigeració, climatització i A.C.S.

#### ICU Geotèrmia

**ICU018** U Piló geotèrmic.
Canonada per a formació de piló geotèrmic, formada per tub de polietilè reticulat (PE-Xa), de 25 mm de diàmetre exterior i 2,3 mm de gruix, SDR11, amb peus per a unió en U de tubs, distanciadors per a tubs, tirantets de fixació a l'armadura del piló (no inclosa en aquest preu), corbatubs de plàstic, taps per als tubs. Inclús connexions de conduccions i acabats. Totalment muntat, connexionat i provat.
Inclou: Col·locació de canonades, accessoris i peces especials. Connexionat de tots els circuits.
Criteri d'amidament de projecte: Nombre d'unitats previstes, segons documentació gràfica de Projecte.
Criteri de mesura d'obra: Es mesurarà el nombre d'unitats realment executades segons especificacions de Projecte.

| Codi | Ut | Descripció | Rendiment | Preu | Import |
|---|---|---|---|---|---|
| mt37tpu075bc | m | Tub de polietilè reticulat (PE-Xa), de 25 mm de diàmetre exterior i 2,3 mm de gruix, SDR11, segons UNE-EN ISO 15875-2, amb el preu incrementat el 10% en concepte d'accessoris i peces especials. (material) | 82 | 4.18 | 342.760 |
| mt37sgu031a | U | Distanciador per a tubs de 25 mm de diàmetre. (material) | 12 | 6.92 | 83.040 |
| mt37sgu030a | U | Peu de polietilè d'alta densitat (PE 100), per a unió en U de tubs, electrosoldable. (material) | 4 | 89.04 | 356.160 |
| mt37tpu705a | U | Tirantet de poliamida per a fixació de la canonada. (material) | 80 | 0.08 | 6.400 |
| mt37sgu035b | U | Corbatubs de plàstic, de 25 mm de diàmetre. (material) | 8 | 5.99 | 47.920 |
| mt37sgu033b | U | Tap per a tub de polietilè reticulat (PE-Xa) de 25 mm de diàmetre, SDR11. (material) | 8 | 1.78 | 14.240 |
| mo004 | h | Oficial 1ª calefactor. (mà d'obra) | 0.983 | 30.63 | 30.109 |
| mo103 | h | Ajudant calefactor. (mà d'obra) | 0.983 | 26.36 | 25.912 |
| % | % | Costos directes complementaris | 2 % | 906.541 | 18.131 |
|  |  | Costos directes |  |  | 924.672 |

Residus:
- col·locació: mt37tpu075bc; factor de residu 0.0275
- col·locació: mt37tpu705a Tirantet de poliamida per a fixació de la canonada; factor de residu 0.028
- col·locació: mt37sgu033b Tap per a tub de polietilè reticulat (PE-Xa) de 25 mm de diàmetre, SDR11; factor de residu 0.0437

## Recursos

**mt37tpu075bc** m Tub de polietilè reticulat (PE-Xa)
Dades tècniques: Cost energètic 15.113 MJ; Emissió de CO2 0.750 kg; Codi LER 17 02 03; Massa de l'element 0.156 kg; Volum 0.00026 m3

**mt37tpu705a** U Tirantet de poliamida per a fixació de la canonada
Dades tècniques: Cost energètic 0.116 MJ; Emissió de CO2 0.035 kg; Codi LER 17 02 03; Massa de l'element 0.001 kg; Volum 0.000002 m3
Residus:
- embalatge: re150101 Envasos de paper i cartró. (component de residu); rendiment 0.035 kg; Codi LER 15 01 01; Massa de l'element 1 kg; Volum 0.001333 m3

**mt37sgu033b** U Tap per a tub de polietilè reticulat (PE-Xa) de 25 mm de diàmetre, SDR11
Dades tècniques: Cost energètic 1.389 MJ; Emissió de CO2 0.078 kg; Codi LER 17 02 03; Massa de l'element 0.01 kg; Volum 0.000017 m3
Residus:
- embalatge: re150101 Envasos de paper i cartró; rendiment 0.035 kg
