# Caixa general de protecció

- Propietat de l'arxiu: CYPE Ingenieros S.A.
- Format: FIEBDC-3/2016
- Programa: Generador de preus de la construcció. CYPE Ingenieros, S.A.
- Data: 01/10/2024
- Divisa: EUR
- Costos indirectes: 3 %
- IVA: 21 %

## I Instal·lacions

### IE Elèctriques

#### IEC Caixes generals de protecció

**IEC020** U Caixa general de protecció.
Subministrament i instal·lació en l'interior de fornícula mural de caixa general de protecció, equipada amb borns de connexió, bases unipolars previstes per a col·locar fusibles de intensitat màxima 400 A, esquema 7, per a protecció de la línia general d'alimentació, formada per una envoltant aïllant, precintable i autoventilada, segons UNE-EN 60439-1, grau d'inflamabilitat segons s'indica en UNE-EN 60439-3, amb graus de protecció IP43 segons UNE 20324 i IK08 segons UNE-EN 50102, que es tancarà amb porta de protecció metàl·lica amb grau de protecció IK10 segons UNE-EN 50102, protegida de la corrosió i amb pany o cadenat. Normalitzada per l'empresa subministradora i preparada per connexió de servei subterrània. Inclús fusibles i elements de fixació i connexió amb la conducció soterrada de connexió de terra. Totalment muntada, connexionada i provada.
Inclou: Replanteig de la situació dels conductes i ancoratges de la caixa. Fixació del marc. Col·locació de la porta. Col·locació de tubs i peces especials. Connexionat.
Criteri d'amidament de projecte: Nombre d'unitats previstes, segons documentació gràfica de Projecte.
Criteri de mesura d'obra: Es mesurarà el nombre d'unitats realment executades segons especificacions de Projecte.

| Codi | Ut | Descripció | Rendiment | Preu | Import |
|---|---|---|---|---|---|
| mt35cgp020gi | U | Caixa general de protecció, equipada amb borns de connexió, bases unipolars previstes per a col·locar fusibles de intensitat màxima 400 A, esquema 7, per a protecció de la línia general d'alimentació, formada per una envoltant aïllant, precintable i autoventilada, segons UNE-EN 60439-1, grau d'inflamabilitat segons s'indica en UNE-EN 60439-3, amb graus de protecció IP43 segons UNE 20324 i IK08 segons UNE-EN 50102. (material) | 1 | 203.81 | 203.810 |
| mt35amc820etS | U | Fusible de ganivetes, tipus gG, intensitat nominal 400 A, poder de tall 120 kA, mida T3, segons UNE-EN 60269-1. (material) | 3 | 19.5 | 58.500 |
| mt35cgp040h | m | Tub de PVC llis, sèrie B, de 160 mm de diàmetre exterior i 3,2 mm de gruix, segons UNE-EN 1329-1. (material) | 3 | 5.44 | 16.320 |
| mt35cgp040f | m | Tub de PVC llis, sèrie B, de 110 mm de diàmetre exterior i 3,2 mm de gruix, segons UNE-EN 1329-1. (material) | 3 | 3.73 | 11.190 |
| mt26cgp010 | U | Marc i porta metàl·lica amb pany o cadenat, amb grau de protecció IK10 segons UNE-EN 50102, protegits de la corrosió i normalitzats per l'empresa subministradora, per caixa general de protecció. (material) | 1 | 110 | 110.000 |
| mt35www010 | U | Material auxiliar per a instal·lacions elèctriques. (material) | 1 | 1.48 | 1.480 |
| mo020 | h | Oficial 1ª construcció. (mà d'obra) | 0.36 | 28.42 | 10.231 |
| mo113 | h | Peó ordinari construcció. (mà d'obra) | 0.36 | 23.81 | 8.572 |
| mo003 | h | Oficial 1ª electricista. (mà d'obra) | 0.599 | 29.34 | 17.575 |
| mo102 | h | Ajudant electricista. (mà d'obra) | 0.599 | 25.25 | 15.125 |
| % | % | Costos directes complementaris | 2 % | 452.803 | 9.056 |
|  |  | Costos directes |  |  | 461.859 |

Residus:
- col·locació: mt35cgp040h Tub de PVC llis, sèrie B, de 160 mm de diàmetre exterior i 3,2 mm de gruix, segons UNE-EN 1329-1; factor de residu 0.0275
- col·locació: mt35cgp040f Tub de PVC llis, sèrie B, de 110 mm de diàmetre exterior i 3,2 mm de gruix, segons UNE-EN 1329-1; factor de residu 0.0275

## Recursos

**mt35cgp020gi** U Caixa general de protecció
Dades tècniques: Cost energètic 307.662 MJ; Emissió de CO2 14.055 kg
Residus:
- embalatge: re150101 Envasos de paper i cartró. (component de residu); rendiment 1.786 kg; Codi LER 15 01 01; Massa de l'element 1 kg; Volum 0.001333 m3

**mt35amc820etS** U Fusible de ganivetes, tipus gG, intensitat nominal 400 A, poder de tall 120 kA, mida T3, segons UNE-EN 60269-1
Dades tècniques: Cost energètic 15.045 MJ; Emissió de CO2 0.818 kg
Residus:
- embalatge: re150101 Envasos de paper i cartró; rendiment 0.032 kg

**mt35cgp040h** m Tub de PVC llis, sèrie B, de 160 mm de diàmetre exterior i 3,2 mm de gruix, segons UNE-EN 1329-1
Dades tècniques: Cost energètic 212.167 MJ; Emissió de CO2 10.534 kg; Codi LER 17 02 03; Massa de l'element 2.19 kg; Volum 0.00365 m3

**mt35cgp040f** m Tub de PVC llis, sèrie B, de 110 mm de diàmetre exterior i 3,2 mm de gruix, segons UNE-EN 1329-1
Dades tècniques: Cost energètic 144.351 MJ; Emissió de CO2 7.167 kg; Codi LER 17 02 03; Massa de l'element 1.49 kg; Volum 0.002483 m3

**mt26cgp010** U Marc i porta metàl·lica amb pany o cadenat
Dades tècniques: Cost energètic 35.196 MJ; Emissió de CO2 1.783 kg
Residus:
- embalatge: re170203 Plàstic. (component de residu); rendiment 0.144 kg; Codi LER 17 02 03; Massa de l'element 1 kg; Volum 0.001667 m3
- embalatge: re170604 Materials d'aïllament diferents dels especificats en els codis 17 06 01 i 17 06 03. (component de residu); rendiment 0.03 kg; Codi LER 17 06 04; Massa de l'element 1 kg; Volum 0.001667 m3
