# Regulador de gas natural

- Propietat de l'arxiu: CYPE Ingenieros S.A.
- Format: FIEBDC-3/2016
- Programa: Generador de preus de la construcció. CYPE Ingenieros, S.A.
- Data: 25/01/2025
- Divisa: EUR
- Costos indirectes: 3 %
- IVA: 21 %

## I Instal·lacions

### IG Gasos combustibles

#### IGW Elements

**IGW008** U Regulador de gas natural.
Regulador de pressió amb vàlvula de seguretat per excés de pressió de 300 mbar de pressió màxima i rearmament manual, de 5 m³/h de cabal màxim, de 0,5 a 4 bar de pressió d'entrada i 150 mbar de pressió de sortida.
Inclou: Muntatge, connexionat i comprovació del seu correcte funcionament.
Criteri d'amidament de projecte: Nombre d'unitats previstes, segons documentació gràfica de Projecte.
Criteri de mesura d'obra: Es mesurarà el nombre d'unitats realment executades segons especificacions de Projecte.

| Codi | Ut | Descripció | Rendiment | Preu | Import |
|---|---|---|---|---|---|
| mt43acr220a | U | Regulador de pressió amb vàlvula de seguretat per excés de pressió de 300 mbar de pressió màxima i rearmament manual, de 5 m³/h de cabal màxim, de 0,5 a 4 bar de pressió d'entrada i 150 mbar de pressió de sortida. (material) | 1 | 28.13 | 28.130 |
| mo010 | h | Oficial 1ª instal·lador de gas. (mà d'obra) | 0.3 | 30.63 | 9.189 |
| mo109 | h | Ajudant instal·lador de gas. (mà d'obra) | 0.3 | 26.36 | 7.908 |
| % | % | Costos directes complementaris | 2 % | 45.227 | 0.905 |
|  |  | Costos directes |  |  | 46.132 |

## Recursos

**mt43acr220a** U Regulador de pressió amb vàlvula de seguretat per excés de pressió de 300 mbar de pressió màxima i rearmament manual
Dades tècniques: Cost energètic 483.879 MJ; Emissió de CO2 36.551 kg
Residus:
- embalatge: re150101 Envasos de paper i cartró. (component de residu); rendiment 0.09 kg; Codi LER 15 01 01; Massa de l'element 1 kg; Volum 0.001333 m3
- embalatge: re170203 Plàstic. (component de residu); rendiment 0.045 kg; Codi LER 17 02 03; Massa de l'element 1 kg; Volum 0.001667 m3
