# Lluminària encastada tipus Downlight

- Propietat de l'arxiu: CYPE Ingenieros S.A.
- Format: FIEBDC-3/2016
- Programa: Generador de preus de la construcció. CYPE Ingenieros, S.A.
- Data: 11/01/2022
- Divisa: EUR
- Costos indirectes: 3 %
- IVA: 21 %

## I Instal·lacions

### II Il·luminació

#### III Interior

**III100** U Lluminària encastada tipus Downlight.
Lluminària circular de sostre Downlight, de 250 mm de diàmetre, per a 2 làmpades fluorescents TC-DEL de 18 W; amb bastiment exterior i cos interior d'alumini injectat, acabat lacat, de color blanc; reflector d'alumini d'alta puresa i balast electrònic; protecció IP20 i aïllament classe F. Instal·lació encastada. Inclús làmpades.
Criteri de valoració econòmica: El preu no inclou les ajudes de paleta per a instal·lacions.
Inclou: Replanteig. Muntatge, connexionat i comprovació del seu correcte funcionament.
Criteri d'amidament de projecte: Nombre d'unitats previstes, segons documentació gràfica de Projecte.
Criteri de mesura d'obra: Es mesurarà el nombre d'unitats realment executades segons especificacions de Projecte.

| Codi | Ut | Descripció | Rendiment | Preu | Import |
|---|---|---|---|---|---|
| mt34lam030fc | U | Lluminària circular de sostre Downlight, de 250 mm de diàmetre, per a 2 làmpades fluorescents TC-DEL de 18 W; amb bastiment exterior i cos interior d'alumini injectat, acabat lacat, de color blanc; reflector d'alumini d'alta puresa i balast electrònic; protecció IP20 i aïllament classe F. (material) | 1 | 112.44 | 112.440 |
| mt34tuf020p | U | Làmpada fluorescent compacta TC-DEL de 18 W. (material) | 2 | 4.47 | 8.940 |
| mo003 | h | Oficial 1ª electricista. (mà d'obra) | 0.461 | 26.41 | 12.175 |
| mo102 | h | Ajudant electricista. (mà d'obra) | 0.461 | 22.7 | 10.465 |
| % | % | Costos directes complementaris | 2 % | 144.020 | 2.880 |
|  |  | Costos directes |  |  | 146.900 |

## Recursos

**mt34lam030fc** U Lluminària circular de sostre Downlight
Dades tècniques: Cost energètic 637.299 MJ; Emissió de CO2 16.960 kg
Residus:
- embalatge: re150101 Envasos de paper i cartró. (component de residu); rendiment 0.136 kg; Codi LER 15 01 01; Massa de l'element 1 kg; Volum 0.001333 m3
- embalatge: re170203 Plàstic. (component de residu); rendiment 0.068 kg; Codi LER 17 02 03; Massa de l'element 1 kg; Volum 0.001667 m3
