# Lluminària encastada

- Propietat de l'arxiu: CYPE Ingenieros S.A.
- Format: FIEBDC-3/2016
- Programa: Generador de preus de la construcció. CYPE Ingenieros, S.A.
- Data: 20/10/2022
- Divisa: EUR
- Costos indirectes: 3 %
- IVA: 21 %

## I Instal·lacions

### II Il·luminació

#### III Interior

**III130** U Lluminària encastada.
Lluminària quadrada modular, de 596x596x91 mm, per a 3 làmpades fluorescents TL de 18 W, amb cos de lluminària de xapa d'acer acabat lacat, de color blanc i lamel·les transversals estriades; reflector d'alumini, acabat brillant; balast magnètic; protecció IP20 i aïllament classe F. Instal·lació encastada. Inclús làmpades.
Criteri de valoració econòmica: El preu no inclou les ajudes de paleta per a instal·lacions.
Inclou: Replanteig. Muntatge, connexionat i comprovació del seu correcte funcionament.
Criteri d'amidament de projecte: Nombre d'unitats previstes, segons documentació gràfica de Projecte.
Criteri de mesura d'obra: Es mesurarà el nombre d'unitats realment executades segons especificacions de Projecte.

| Codi | Ut | Descripció | Rendiment | Preu | Import |
|---|---|---|---|---|---|
| mt34lam010cp | U | Lluminària quadrada modular, de 596x596x91 mm, per a 3 làmpades fluorescents TL de 18 W, amb cos de lluminària de xapa d'acer acabat lacat, de color blanc i lamel·les transversals estriades; reflector d'alumini, acabat brillant; balast magnètic; protecció IP20 i aïllament classe F, per a encastar. (material) | 1 | 79.49 | 79.490 |
| mt34tuf010k | U | Tub fluorescent TL de 18 W. (material) | 3 | 7.21 | 21.630 |
| mo003 | h | Oficial 1ª electricista. (mà d'obra) | 0.461 | 26.41 | 12.175 |
| mo102 | h | Ajudant electricista. (mà d'obra) | 0.461 | 22.7 | 10.465 |
| % | % | Costos directes complementaris | 2 % | 123.760 | 2.475 |
|  |  | Costos directes |  |  | 126.235 |

## Recursos

**mt34lam010cp** U Lluminària quadrada modular
Dades tècniques: Cost energètic 322.373 MJ; Emissió de CO2 23.132 kg
Residus:
- embalatge: re150101 Envasos de paper i cartró. (component de residu); rendiment 0.117 kg; Codi LER 15 01 01; Massa de l'element 1 kg; Volum 0.001333 m3
- embalatge: re170203 Plàstic. (component de residu); rendiment 0.059 kg; Codi LER 17 02 03; Massa de l'element 1 kg; Volum 0.001667 m3
