# Aplic

- Propietat de l'arxiu: CYPE Ingenieros S.A.
- Format: FIEBDC-3/2016
- Programa: Generador de preus de la construcció. CYPE Ingenieros, S.A.
- Data: 01/08/2023
- Divisa: EUR
- Costos indirectes: 3 %
- IVA: 21 %

## I Instal·lacions

### II Il·luminació

#### III Interior

**III160** U Aplic.
Aplic de pared, de 402x130x400 mm, per a 1 làmpada fluorescent TC-L de 24 W, amb cos de lluminària format per perfils d'alumini extrudit, acabat termoesmaltat, de color blanc; reflector acabat termoesmaltat de color blanc; difusor de policarbonat amb xapa microperforada; protecció IP20, aïllament classe F i rendiment major del 65%. Instal·lació en superfície. Inclús làmpades.
Inclou: Replanteig. Muntatge, connexionat i comprovació del seu correcte funcionament.
Criteri d'amidament de projecte: Nombre d'unitats previstes, segons documentació gràfica de Projecte.
Criteri de mesura d'obra: Es mesurarà el nombre d'unitats realment executades segons especificacions de Projecte.

| Codi | Ut | Descripció | Rendiment | Preu | Import |
|---|---|---|---|---|---|
| mt34ode030a | U | Aplic de pared, de 402x130x400 mm, per a 1 làmpada fluorescent TC-L de 24 W, amb cos de lluminària format per perfils d'alumini extrudit, acabat termoesmaltat, de color blanc; reflector acabat termoesmaltat de color blanc; difusor de policarbonat amb xapa microperforada; protecció IP20, aïllament classe F i rendiment major del 65%. (material) | 1 | 120.08 | 120.080 |
| mt34tuf020e | U | Làmpada fluorescent compacta TC-L de 24 W. (material) | 1 | 5.55 | 5.550 |
| mo003 | h | Oficial 1ª electricista. (mà d'obra) | 0.18 | 28.39 | 5.110 |
| mo102 | h | Ajudant electricista. (mà d'obra) | 0.18 | 24.43 | 4.397 |
| % | % | Costos directes complementaris | 2 % | 135.137 | 2.703 |
|  |  | Costos directes |  |  | 137.840 |

## Recursos

**mt34ode030a** U Aplic de pared, de 402x130x400 mm
Dades tècniques: Cost energètic 271.185 MJ; Emissió de CO2 19.698 kg
Residus:
- embalatge: re150101 Envasos de paper i cartró. (component de residu); rendiment 0.14 kg; Codi LER 15 01 01; Massa de l'element 1 kg; Volum 0.001333 m3
- embalatge: re170203 Plàstic. (component de residu); rendiment 0.07 kg; Codi LER 17 02 03; Massa de l'element 1 kg; Volum 0.001667 m3
