# Plafó

- Propietat de l'arxiu: CYPE Ingenieros S.A.
- Format: FIEBDC-3/2016
- Programa: Generador de preus de la construcció. CYPE Ingenieros, S.A.
- Data: 01/08/2023
- Divisa: EUR
- Costos indirectes: 3 %
- IVA: 21 %

## I Instal·lacions

### II Il·luminació

#### III Interior

**III170** U Plafó.
Plafó de 350 mm de diàmetre i 70 mm d'altura, amb llum LED no reemplaçable de 12 W, temperatura de color 3000 K, flux lluminós 1200 lúmens, grau de protecció IP65. Instal·lació en superfície. Inclús làmpades.
Inclou: Replanteig. Muntatge, connexionat i comprovació del seu correcte funcionament.
Criteri d'amidament de projecte: Nombre d'unitats previstes, segons documentació gràfica de Projecte.
Criteri de mesura d'obra: Es mesurarà el nombre d'unitats realment executades segons especificacions de Projecte.

| Codi | Ut | Descripció | Rendiment | Preu | Import |
|---|---|---|---|---|---|
| mt34est005a | U | Plafó de 350 mm de diàmetre i 70 mm d'altura, amb llum LED no reemplaçable de 12 W, temperatura de color 3000 K, flux lluminós 1200 lúmens, grau de protecció IP65. (material) | 1 | 110 | 110.000 |
| mo003 | h | Oficial 1ª electricista. (mà d'obra) | 0.24 | 28.39 | 6.814 |
| mo102 | h | Ajudant electricista. (mà d'obra) | 0.24 | 24.43 | 5.863 |
| % | % | Costos directes complementaris | 2 % | 122.677 | 2.454 |
|  |  | Costos directes |  |  | 125.131 |

## Recursos

**mt34est005a** U Plafó de 350 mm de diàmetre i 70 mm d'altura
Dades tècniques: Cost energètic 66.170 MJ; Emissió de CO2 5.680 kg
Residus:
- embalatge: re150101 Envasos de paper i cartró. (component de residu); rendiment 0.135 kg; Codi LER 15 01 01; Massa de l'element 1 kg; Volum 0.001333 m3
- embalatge: re170203 Plàstic. (component de residu); rendiment 0.067 kg; Codi LER 17 02 03; Massa de l'element 1 kg; Volum 0.001667 m3
