# Sistema de segellat de junt perimetral entre forjat i mur cortina

- Propietat de l'arxiu: CYPE INGENIEROS, S.A.
- Format: FIEBDC-3/2002
- Divisa: EUR
- Costos indirectes: 3.00 %
- IVA: 21.00 %

**IOJ004** m Sistema de segellat de junt perimetral entre forjat i mur cortina, amb una amplada mitjana de junt de 20 mm, per a protecció passiva contra incendis i garantir la resistència al foc EI 90, format per material de reomplert de panell rígid de llana mineral, segons UNE-EN 13162, no revestit, de 40 mm d'espessor, resistència tèrmica 1,1 m²K/W, conductivitat tèrmica 0,035 W/(mK), recobert per la cara superior per una capa de 3 mm d'espessor de segellador projectable amb propietats ignífugues, color vermell.
Sistema de segellat de junt perimetral entre forjat i mur cortina, amb una amplada mitjana de junt de 20 mm, per a protecció passiva contra incendis i garantir la resistència al foc EI 90, format per material de reomplert de panell rígid de llana mineral, segons UNE-EN 13162, no revestit, de 40 mm d'espessor, resistència tèrmica 1,1 m²K/W, conductivitat tèrmica 0,035 W/(mK), recobert per la cara superior per una capa de 3 mm d'espessor de segellador projectable amb propietats ignífugues, color vermell.
Inclou: Neteja i preparació de la junta. Inserció del material de reomplert. Aplicació del segellador. Neteja final.
Criteri d'amidament de projecte: Longitud mesurada segons documentació gràfica de Projecte.
Criteri de mesura d'obra: Es mesurarà la longitud realment executada segons especificacions de Projecte.

| Codi | Ut | Descripció | Rendiment | Preu | Import |
|---|---|---|---|---|---|
| mt16lra010b | m² | Panell rígid de llana mineral, segons UNE-EN 13162, no revestit, de 40 mm d'espessor, resistència tèrmica 1,1 m²K/W, conductivitat tèrmica 0,035 W/(mK). (material) | 0.020 | 11.56 | 0.23 |
| mt41phi030a | l | Segellador projectable amb propietats ignífugues, color vermell, per a segellat de penetracions. (material) | 0.150 | 24.12 | 3.62 |
| mo113 | h | Peó ordinari construcció. (mà d'obra) | 0.142 | 19.83 | 2.82 |
| % | % | Costos directes complementaris | 2 % | 6.67 | 0.13 |
|  |  | Costos directes |  |  | 6.80 |
