# Sistema de segellat de pas de cables amb aïllament

- Propietat de l'arxiu: CYPE INGENIEROS, S.A.
- Format: FIEBDC-3/2002
- Divisa: EUR
- Costos indirectes: 3.00 %
- IVA: 21.00 %

**IOJ008** U Sistema de segellat de pas de cables amb aïllament, de diàmetre exterior menor o igual de 80 mm, en mur, de 100 mm d'espessor, a través d'una obertura de 200 mm d'amplada i 200 mm d'altura, per ambdues cares, per a protecció passiva contra incendis i garantir la resistència al foc EI 45, format per 3 coixinets intumescents amb propietats ignífugues, de 300x170x30 mm, color blanc.
Sistema de segellat de pas de cables amb aïllament, de diàmetre exterior menor o igual de 80 mm, en mur, de 100 mm d'espessor, a través d'una obertura de 200 mm d'amplada i 200 mm d'altura, per ambdues cares, per a protecció passiva contra incendis i garantir la resistència al foc EI 45, format per 3 coixinets intumescents amb propietats ignífugues, de 300x170x30 mm, color blanc.
Inclou: Neteja i preparació del parament. Col·locació dels coixinets intumescents. Neteja final.
Criteri d'amidament de projecte: Nombre d'unitats previstes, segons documentació gràfica de Projecte.
Criteri de mesura d'obra: Es mesurarà el nombre d'unitats realment executades segons especificacions de Projecte.

| Codi | Ut | Descripció | Rendiment | Preu | Import |
|---|---|---|---|---|---|
| mt41phi080a | U | Coixinet intumescent amb propietats ignífugues, de 300x170x30 mm, color blanc, per a segellat de penetracions. (material) | 3.000 | 27.72 | 83.16 |
| mo113 | h | Peó ordinari construcció. (mà d'obra) | 0.190 | 19.83 | 3.77 |
| % | % | Costos directes complementaris | 2 % | 86.93 | 1.74 |
|  |  | Costos directes |  |  | 88.67 |
